# Sanierung Gastroküche Weberei_Sanitär
Angebotsaufforderung (GAEB 90, DA83)
DV-Nummer: 2025_45
Währung: EUR

## KG410 - Sanitärtechnik
Datum: 10.11.25

*Hinweis*
Bauvorhaben:  Kulturzentrum Weberei Gütersloh
  Sanierung Gastroküche
  Bogenstr. 1-8,  33330 Gütersloh

Gewerk:  Sanitärarbeiten
  Demontage und Montage

Bauherr:  Stadt Gütersloh
  Der Bürgermeister
  Berlinerstr.70
  33330 Gütersloh

Ausführung
Beginn der Arbeiten:  KW 8 : 16.02.2026
Ende der Arbeiten:  KW 47: 20.11.2026

*Hinweis*
Beim Bauvorhaben handelt es sich um die Sanierung des
Gastronomiebereiches im
Kulturzentrum Weberei Gütersloh

Die Baustellenanschrift lautet:
Bogenstraße 1-8
33330 Gütersloh

Im Rahmen der Baumaßnahme wird die technische
Gebäudeausrüstung des
Gastronomiebereiches der Weberei vollständig
demontiert und erneuert.

Rückbau TGA:  16.02.2026 bis 03.04.2026
Installation TGA: 06.04.2026 bis 20.11.2026

Die genauen Ausführungszeiten werden bei der
Auftragserteilung mit der Bauleitung abgestimmt
und festgelegt. Die Koordination der Arbeiten erfolgt
durch die Bauleitung.

Grundlage dieses Angebotes sind die VOB Teil C mit den
zugehörigen ATV's.

Vom AN sind vor Ausführungsbeginn mindestens
vorzulegen:
Werk- & Montageplanung

Dem Bieter wird dringend empfohlen, eine
Ortsbesichtigung durchzuführen und sich hiermit über
die örtlichen Gegebenheiten des Bauvorhabens zu
informieren. Mehrkosten, die sich aus den
örtlichen Bedingungen ergeben, werden nicht
akzeptiert, sondern sind bei der Kalkulation zu
berücksichtigen. Ein Besichtigungstermin kann über die
Vergabeplattform mindestens eine
Woche vor dem gewünschten Termin mit dem AG abgestimmt
werden.

Anlagenverzeichnis zum vorliegenden
Leistungsverzeichnis:
-Baustelleneinrichtungsplan.pdf

Ein Baustromanschluss, Baustrom sowie Bauwasser werden
bauseits zur Verfügung gestellt.

*Hinweis*
Technische Vorbemerkungen Gas-, Wasser- und
Entwässerungsanlagen

VOB Teil C:
Allgemein technische Vertragsbedingungen für
Bauleistungen (ATV)
Gas-, Wasser- und Entwässerungsanlagen innerhalb von
Gebäuden DIN 18381
Ausgabe September 2019

0.1 Angaben zur Baustelle

Siehe allgemeine Vorbemerkungen

0.2 Angaben zur Ausführung

0.2.1 Anzahl, Art, Lage, Maße, Stoffe und Ausbildung
der herzustellenden Anlagen.

Gemäß Leistungsverzeichnis.

0.2.2 Umfang der vom Auftragnehmer vorzunehmenden
Installation der anlageninternen
elektrischen Leitungen einschließlich Auflegen auf die
Klemmen.

Gemäß Leistungsverzeichnis.

0.2.3 Art und Bedarfe, z.B. thermischer Energiebedarf,
anderer, nicht zur vertraglichen Leistung
gehörender Komponenten.

Nicht zutreffend.

0.2.4 Geforderte Druckstufen für Anlagenteile.

Gemäß LV-Positionen.

0.2.5 Beibringen von Genehmigungen, Prüfungen und
Abnahmen, z.B. Behälterprüfungen nach
der Betriebssicherheitsverordnung (BetrSichV), Anlagen
für radioaktive Abwässer.

Nicht zutreffend.

0.2.6 Zerstörungsfreie Prüfungen bei
Hochdruckleitungen und schwer zugänglichen Leitungen.

Nicht zutreffend.

0.2.7 Anzahl, Art und Maße von Mustern und
Musterkonstruktionen. Ort der Anbringung.

Vor der Installation sind ausgewählte Sanitärobjekte
wie Waschtische, Armaturen, WC-Anlagen,
Urinale, Betätigungsplatten, etc. auf Anordung des AG
zu bemustern.

0.2.8 Art und Umfang von Leistungen für den Winterbau

Geeignete Maßnahmen gegen Einfrieren von Rohrleitungen
während der
Winterbauzeit sind zu berücksichtigen.

0.2.9 Schutz von Bau- und Anlagenteilen,
Einrichtungsgegenständen und dergleichen.

Gemäß der Nebenleistungen nach VOB.

0.2.10 Angaben zur Umsetzung eines Hygienekonzepts.

Gemäß Planung.

0.2.11 Besondere Anforderungen an Wand- und
Deckendurchführungen.

Wand- und Deckendurchführungen sind anschließend
wieder fachgerecht zu verschließen.
Bestehen keine brandschutztechnischen Anforderungen,
erhalten die Rohrleitungen eine
Ummantelung zum Schutz gegen Körperschallübertragung.

0.2.12 Anforderungen an den Brand-, Schall-, Wärme-,
Feuchte-, und Strahlenschutz,
Energieeffizienz sowie an die Luftdichtheit der
Gebäudehülle. Art und Umfang erforderlicher
Maßnahmen.

Bei Wand- und Deckendurchführungen mit Anforderungen
an den Brandschutz sind
Brandschutzdurchführungen mit entsprechender Zulassung
zu verwenden.

0.2.13 Anforderungen an die auf den Rohfußboden
verlegten Leitungen

Nicht zutreffend.

0.2.14 Anforderungen an die Wärmedämmung der auf dem
Rohfußboden verlegten Leitungen

Nicht zutreffend.

0.2.15 Besondere physikalische und chemische
Beanspruchungen, denen Stoffe und Bauteile
nach dem Einbau ausgesetzt sind.

Nicht zutreffend.

0.2.16 Art und Umfang von Korrosionsschutzmaßnahmen
und Maßnahmen zur Vermeidung von
Steinbildung.

Nicht zutreffend.

0.2.17 Ergebnisse der Wasseranalyse zur Beurteilung
des korrosionschemischen Verhaltens
nach DIN 50930-6 "Korrosion der Metalle - Korrosion
metallischer Werkstoffe im Innern von
Rohrleitungen, Behältern und Apparaten bei
Korrosionsbelastung durch Wässer - Teil 6:
Bewertungsverfahren und Anforderungen hinsichtlich der
hygienischen Eignung in Kontakt mit
Trinkwasser" und DIN EN 12502 (alle Teile)
"Korrosionsschutz metallischer Werkstoffe".

Siehe aktuelle Trinkwasseranalyse der Stadtwerke
Gütersloh.

0.2.18 Art, Maße, Umfang und Ausbildung der
Wärmedämmung und Dämmung gegen
Tauwasser.

Nach Erfordernis berücksichtigen.

0.2.19 Art und Umfang von Provisorien, z.B. für
vorübergehende Ver- und Entsorgung.

Nicht zutreffend.

0.2.20 Vorgezogenes oder nachträgliches Herstellen von
Teilen der Leistung. Zeitpunkt der -
ggf. stufenweise - Fertigstellung und Inbetriebnahme.

Nicht zutreffend.

0.2.21 Schnittstellen zu anderen Gewerken.

Gemäß LV-Positionen.

0.2.22 Angaben zur Gebäudeautomation, z.B.
Schnittstellen, Schnittstellendefinition.

Gemäß LV-Positionen.

0.2.23 Art und Umfang von Leistung zur
gewerkeübergreifenden Inbetriebnahme.

Sofern die Inbetriebnahme das angebotene Gewerk
betrifft, ist an der gewerkeübergreifenden
Inbetriebnahme durch eine fachlich kompetente Person
teilzunehmen.

0.2.24 Art und Umfang der bereit zu stellenden und zu
übergebenden Unterlagen vor der
Montage bzw. zur Bestandsdokumentation, z. B.:

 - Funktions- und Strangschemata;
 - Bestandspläne der errichteten Anlagen;
 - Stückliste, enthaltend alle Mess-, Steuerungs- und
Regelgeräte (MSR);
 - Stromlaufplan und gegebenenfalls Funktionsplan der
Steuerung nach DIN EN
60848
GRAFCET, Spezifikationssprache für Funktionspläne der
Ablaufsteuerung";
 - Funktionsbeschreibung unter Einbeziehung der
Regelung mit Darstellung der
Regelschemata;
 - Protokolle über die im Rahmen der
Einregulierungsarbeiten durchgeführten
endgültigen Einstellungen und Messungen;
 - Ersatzteillisten;
 - Berechnung des Energiebedarfs;
 - Berechnung der Netze und Einstellwerte;
 - Diagramme und Kennlinienfelder;
 - Informationslisten bei MSR-Anlagen in DDC-Technik
(siehe Richtlinien der Reihe
VDI 3814 "Gebäudeautomation (GA)")

Alle Unterlagen wie zuvor beschreiben (mitzuliefernde
Unterlagen), ansonsten wie im Leistungstext
beschrieben.

0.2.25 Durchführung von Funktionsmessungen.

Sofern erforderlich, sind diese durchzuführen und zu
protokolieren.

0.2.26 Art, Verfahren und Umfang vorzunehmender Druck-
und Dichtheitsprüfungen für
Rohrleitungen sowie Einzelheiten über auszubauende und
wiedereinzubauende sowie
abzudichtende Bauteile und Apparate.

Nach Erfordernis gemäß LV-Positionen.

0.2.27 Art, Verfahren und Umfang des Spülens von
Rohrleitungen der Trinkwasser-Installation,
insbesondere
 - Länge und Nennweite der Kellerverteilleitungen,
 - Anzahl und Nennweite der Steigleitungen,
 - Anzahl der Geschosse,
 - Anzahl der Entnahmestellen,
 - Art der Entnahmestellen wie Aufputz- oder
Unterputz-Armaturen,
Unterputz-Spülkästen und dergleichen,
 - Lage der Anschlussstelle für die Abwasserentsorgung.

0.2.28 Art, Verfahren und Umfang des Spülens von
Entwässerungsleitungen oder
Anlagenteilen insbesondere
 - Länge und Nennweite der zu spülenden Leitungen,
 - Möglichkeiten der Ableitung des Spülwassers.

Ist sofern erforderlich durchzuführen und anschließend
zu protokollieren.

0.2.29 Art, Verfahren und Umfang der Desinfektion von
Rohrleitungen der
Trinkwasser-Installation.

Bei fachgerechter Installation nicht erforderlich.

0.2.30 Angebot eines Instandhaltungs- bzw.
Wartungsvertrages.

Gemäß LV-Positionen.

0.2.31 Art und Umfang der dem Auftragnehmer für die
Beurteilung und Ausführung der Anlagen
zu liefernden Planungsunterlagen und Berechnungen.

Die vollständigen Planunterlagen werden nach
Auftragsvergabe übergeben und dienen als
Grundlage für die zu erstellende Werk- und
Montageplanung durch den AN.

0.2.32 Anfall und Behandlung aggressiver und
kontaminierter Medien.

Nicht zutreffend.

0.2.33 Möglichkeiten zur Aufnahme von Kräften
hängender Bauteile und Apparate.

Sofern erforderlich sind diese zu bemessen und
nachzuweisen.

0.2.34 Art und Umfang von Zustandsprüfungen
vorhandener Gas-, Wasser- und
Entwässerungsleitungen sowie Anlagenteile.

Nicht zutreffend.

0.2.35 Art und Umfang der Kennzeichnung von
Rohrleitungen.

Gemäß LV-Positionen.

0.2.36 Lage der Anschlüsse für Armaturen und Abläufe,
z. B. im Fliesenraster.

Gemäß Planunterlagen.

0.2.37 Bauteilfertigung nach Ausführungsplan oder nach
örtlichem Aufmaß.

Nach Werk- und Montageplanung.

0.2.38 Art, Beschaffenheit und Festigkeit des
Untergrundes, z.B. Stahl, Beton, verputztes oder
unverputztes Mauerwerk, Holz. Vorgesehene Wand- und
Bodenbeläge.

Stahlbeton und Mauerwerk.

0.2.39 Anzahl, Art, Maße und Ausbildung von
Abschlüssen und Anschlüssen an angrenzende
Bauteile, z. B. luftdichte Anschlüsse.

Gemäß Planunterlagen.

0.2.40 Art, Lage, Maße und Ausbildung von Bewegungs-,
Bauwerks- und Bauteilfugen.

Nicht zutreffend.

0.2.41 Anzahl, Art, Lage und Maße von herzustellenden
oder zu schließenden
Aussparungen.

Gemäß Planunterlagen.

0.2.42 Anzahl, Art, Lage, Maße und Massen von
Installations- und Einbauteilen.

Gem. Planunterlagen und LV.

0.2.43 Anzahl, Art und Lage von Probeentnahmestellen
der Trinkwasserversorgung.

Gem. anerkannte Regeln der Technik.

0.2.44 Gestaltung und Einteilung von Flächen sowie
Raster- und Fugenausbildung.

Nicht zutreffend.

0.2.45 Anzahl, Art, Lage, Maße und Beschaffenheit von
geneigten, gebogenen oder andersartig
geformten Flächen.

Nicht zutreffend.

### Titel 01 411 - Abwasseranlagen

#### Bereich 01.01 Entwässerungsgegenstände und Bodeneinläufe

*Hinweis*
Bodenabläufe WC-Bereich

**01.01.0001 Bodenablauf DN100, Stutzen senkrecht, Kunststoff**
Bodenablauf DN 100 aus Kunststoff geprüft gemäß
DIN EN 1253

- mit Halte-/Anschlussrand
- mit herausnehmbarem Geruchverschluss
- mit Bauzeitenschutzdeckel

Abflussleistung 1,6 l/s
Stutzenneigung 90 Grad

angebotenes Fabrikat:  '.......................'

angebotener Typ:  '.......................'

liefern und fachgerecht montieren.
Menge: 3,000 St

**01.01.0002 Bodenablauf, Verlängerung, Kunststoff**
Verlängerung aus Kunststoff passend für
vorbeschriebenen
Bodenablauf DN100

- Stutzendurchmesser 125 mm
-mit Lippendichtung,
- Höhenausgleich ca. 160 mm für den vertieften Einbau
von
Bodenabläufen
- Geeignet für die Aufnahme von Aufsatzstücken aus
Kunststoff
sowie Pressdichtungsflanschen
Menge: 3,000 St

**01.01.0003 Bodenablauf, Pressdichtungsflansch**
Pressdichtungsflansch passend für vorbeschriebenen
Bodenablauf aus Kunststoff

- mit Halterand
- geeignet für die Aufnahme von bauseits eingebrachten
Dichtungsbahnen aus Kunststoffen, Elastomeren oder
Bitumen
- für die Punktentwässerung
- Festflansch aus Kunststoff
- Losflansch aus Edelstahl, Werkstoff 1.4301
Menge: 3,000 St

**01.01.0004 Bodenablauf, Geruchsverschluss, Kunststoff**
Geruchsverschluss passend für vorbeschriebenen
Bodenablauf

- Sperrwassehöhe 50mm
- mit Membraneinsatz zur Verdunstungsverminderung
- aus Kunststoff mit Lippendichtung
Menge: 3,000 St

**01.01.0005 Bodenablauf, Aufsatzstück Kunststoff, Schlitzrost Edelstahl verschraubt**
Aufsatzstück aus Kunststoff passend für
vorbeschriebenen
Bodenablauf
- Stutzendurchmesser 125 mm,
- mit angespritztem Kunststoffvlies für die
Dünnbettanbindung
- Wassereinwirkungsklasse W3-I gemäß DIN 18534
- Rahmen aus Edelstahl, 110 x 110 mm
- mit Verschieberahmen aus Kunststoff
- Schlitzrost aus Edelstahl, verschraubt
- rutschhemmend, Klasse C gemäß DIN 51097
- für Barfußbereich geeignet
- Belastungsklasse K 3
- mit Abdichtring
- teleskopisch höhenverstellbar
Menge: 3,000 St

*Hinweis*
Bodeneinläufe Küche

**01.01.0006 Bodenablauf DN100, Ablaufkörper 140mm, Stutzen senkrecht, Edelstahl**
Bodenablauf DN 100

- aus Edelstahl, Werkstoff 1.4301
- Stutzenneigung 90°.
- geprüft gemäß DIN EN 1253
- ohne Geruchverschluss,
- mit Klebeflansch, mit Bauzeitschutzdeckel,
- Durchmesser Ablaufkörper 140 mm
- Abflussleistung 1,5 l/s

angebotenes Fabrikat:  '.......................'

angebotener Typ:  '.......................'

liefern und fachgerecht montieren.
Menge: 4,000 St

**01.01.0007 Bodenablauf, Geruchsverschluss, Edelstahl**
Geruchverschluss aus Edelstahl passend für
vorbeschriebenen
Bodenablauf Edelstahl 01.01.0006

- aus Edelstahl, Werkstoff 1.4301
- Verwendung mit Haltering
Menge: 4,000 St

**01.01.0008 Bodenablauf, Haltering für Geruchsverschluss**
Geruchverschlusshaltering passend für vorbeschriebenen
Geruchsverschluss 01.01.0007
Menge: 4,000 St

**01.01.0009 Bodenablauf, Verlängerung, Edelstahl**
Stutzenverlängerung aus Edelstahl passend für
vorbeschriebenen Bodenablauf Edelstahl 01.01.0006

- aus Edelstahl, Werkstoff 1.4301,
- Stutzendurchmesser 125 mm,
- Höhenverstellbarkeit 35-90 mm,
- mit Kombi-Ring zur Sickerwasserableitung oder
Abdichtung
des Ringspaltes zwischen Aufsatzstück und Ablaufkörper,
Menge: 4,000 St

**01.01.0010 Bodenablauf, Schmutzfangkorb, Edelstahl**
Schmutzfang aus Edelstahl passend für vorbeschriebenen
Bodenablauf Edelstahl 01.01.0006

- aus Edelstahl, Werkstoff 1.4301
- Schlitzweite 6 mm
- Höhe 50 mm
Menge: 3,000 St

**01.01.0011 Bodenablauf, Aufsatzstück Edelstahl, Gitterrost Edelstahl**
Aufsatzstück aus Edelstahl passend vorbeschriebenen
Bodenablauf Edelstahl 01.01.0006

- Stutzendurchmesser 125 mm
- Höhenverstellbarkeit 50-100 mm
- Rahmen aus Edelstahl 150 x 150 mm
- Gitterrost aus Edelstahl, lose eingelegt,
rutschhemmend
- nicht Barfußbereich geeignet
- Belastungsklasse L 15,
- mit Kombi-Ring zur Sickerwasserableitung oder
Abdichtung
des Ringspaltes zwischen Aufsatzstück und Ablaufkörper
Menge: 3,000 St

**01.01.0012 Bodenablauf, Kastenrinne 150x1030, Edelstahl**
Entwässerungsrinne aus Edelstahl passend für
vorbeschriebenen Bodenablauf 01.01.0006

- aus Edelstahl, Werkstoff 1.4301,
- mit extra großen Radien im Profil zur einfacheren und
gründlichen Reinigung,
- in Schweißkonstruktion,
- Breite: 150 mm
- Länge: 1030 mm
- mit 1 Stutzen zentrisch DN125
- mit umlaufendem beschichtetem Edelstahlflansch für
die
Verbundabdichtung
- Wassereinwirkungsklasse W3-I gemäß DIN 18534
- mit Hohlraumverfüllung
- mit Abdichtring, mit herausnehmbaren Schmutzfang,
- mit angeschweißten Endstücken
- mit Einbau- und Bedienungsanleitung
Menge: 1,000 St

**01.01.0013 Bodenablauf, Gitterrost für Kastenrinne, Edelstahl, rutschhemmend**
Gitterrost aus Edelstahl passend für vorbeschriebene
Kastenrinne 01.01.0012

- Rostbreite 118 mm
- Rostlänge 1000 mm
- Rosthöhe 20 mm
- Belastungsklasse L 15
- Rutschhemmungsklasse R 12
- Eckenradius 10 mm
- Maschenweite 23x23
- Edelstahl, Werkstoff 1.4301
Menge: 1,000 St

**01.01.0014 Bodenablauf DN100, Ablaufkörper 200mm, Stutzen senkrecht, Edelstahl**
Bodenablauf DN 100

- aus Edelstahl, Werkstoff 1.4301
- Stutzenneigung 90°.
- geprüft gemäß DIN EN 1253
- ohne Geruchverschluss,
- mit Klebeflansch, mit Bauzeitschutzdeckel,
- Durchmesser Ablaufkörper 200 mm
- Abflussleistung 2,0 l/s

angebotenes Fabrikat:  '.......................'

angebotener Typ:  '.......................'

liefern und fachgerecht montieren.
Menge: 1,000 St

**01.01.0015 Bodenablauf, Glockengeruchsverschluss, Edelstahl**
Glockengeruchverschluss DN 100 passend für
vorbeschriebenen Bodenablauf 01.01.0014

- aus Edelstahl, Werkstoff 1.4301,
- mit Lippendichtung,
Menge: 1,000 St

**01.01.0016 Bodenablauf, Stutzenverlängerung, Edelstahl**
Stutzenverlängerung aus Edelstahl passend für
Bodenablauf
Edelstahl 01.01.0014

- aus Edelstahl, Werkstoff 1.4301,
- Stutzendurchmesser 200 mm,
- Höhenverstellbarkeit 55-120 mm,
- mit Kombi-Ring zur Sickerwasserableitung oder
Abdichtung
des Ringspaltes zwischen Aufsatzstück und Ablaufkörper,
Menge: 1,000 St

**01.01.0017 Bodenablauf, Bodenwanne Edelstahl mit Gitterrost**
Bodenwanne aus Edelstahl passend für vorbeschriebenen
Bodenablauf Edelstahl 01.01.0014

- aus Edelstahl, Werkstoff 1.4301,
- Rahmenmaß 400 x 430 mm,
- mit extra großen Radien im Profil zur einfacheren und
gründlichen Reinigung,
- in Schweißkonstruktion,
- mit Edelstahlflansch für die Verbundabdichtung,
- Wassereinwirkungsklasse W3-1 gemäß DIN 18534,
- mit 1 Stutzen D200 mm zentrisch
- passend für Abläufe Variant CR 218 DN 100/DN 150
- mit Hohlraumverfüllung
- mit angeschweissten Endstücken
- mit 1 Gitterrost aus Edelstahl,
- Rutschhemmungsklasse R 12
- Belastungsklasse L15
- Maschenweite 25 x 25 mm
- mit Abdichtring
- mit herausnehmbarem Schmutzfang
- mit Einbau- und Bedienungsanleitung
Menge: 1,000 St

#### Bereich 01.02 Rohrleitungen und Zubehör

*Hinweis*
KG-Rohr als Abwasserrohre aus PVC-U mit Steckmuffe und
werkseitig eingelegter Dichtung (KG-Rohr, z. B. Typ
KG2000
oder gleichwertig). Es sind ausschließlich Rohre und
Formstücke zu verwenden, die den einschlägigen
technischen
Regeln entsprechen.

Die Lieferung, Verlegung und Verarbeitung haben gemäß
den
aktuell gültigen Normen und Richtlinien zu erfolgen,
insbesondere:

- DIN EN 1401 "Kunststoff-Rohrleitungssysteme für die
Abwasserentsorgung (Freispiegel)"
- DIN EN 476 "Allgemeine Anforderungen an Bauteile"
- DIN 1986-100 "Entwässerungsanlagen für Gebäude und
Grundstücke"
- DIN EN 1610 "Verlegung und Prüfung von
Abwasserleitungen
und -kanälen"

Die Verlegung der Rohrleitungen hat fachgerecht mit
Beachtung
der vorgeschriebenen Gefälle, Muffenrichtung,
Einstecktiefen,
Abdichtungen sowie der erforderlichen
Bewegungsmöglichkeiten zu erfolgen. Die Dichtheit ist
nach den
geltenden Prüfvorschriften nachzuweisen.

Besondere Hinweise zur Ausführung:
Die Rohrleitungen sind innerhalb des Gebäudes in
bauseits
erstellten Bodenschlitzen zu verlegen. Aufgrund der
beengten
Platzverhältnisse ist ein erhöhter Montageaufwand zu
berücksichtigen. Alle erforderlichen
Anpassungsarbeiten,
Kürzungen, fachgerechte Einpassungen sowie die
sorgfältige
Herstellung dichter Muffenverbindungen sind im
Einheitspreis
einzukalkulieren.

Bieterangabe(n):

Fabrikat/Typ:

'......................................................
.............................................'
vom Bieter einzutragen

**01.02.0001 KG - Abflussrohr DN 100**
KG-Rohr wie vor beschrieben, jedoch
Nennweite DN 100

einschl. der erforderlichen Verbindungs-,
Dichtungsmaterialien.

Liefern und nach Herstellervorgaben fachgerecht
montieren und
verbinden.
Menge: 27,000 m

**01.02.0002 KG - Abflussrohr DN 125**
KG-Rohr wie vor beschrieben, jedoch
Nennweite DN 125

einschl. der erforderlichen Verbindungs-,
Dichtungsmaterialien.

Liefern und nach Herstellervorgaben fachgerecht
montieren und
verbinden.
Menge: 28,000 m

**01.02.0003 KG - Bogen DN 100**
KG-Bogen für vor beschriebenes Abwasserrohr in allen
handelsüblichen Winkelgraden, jedoch
Nennweite DN 100

einschl. der erforderlichen Verbindungs-,
Dichtungsmaterialien.

Liefern und nach Herstellervorgaben fachgerecht
montieren und
verbinden.
Menge: 12,000 St

**01.02.0004 KG - Bogen DN 125**
KG-Bogen für vor beschriebenes Abwasserrohr in allen
handelsüblichen Winkelgraden, jedoch
Nennweite DN 125

einschl. der erforderlichen Verbindungs-,
Dichtungsmaterialien.

Liefern und nach Herstellervorgaben fachgerecht
montieren und
verbinden.
Menge: 10,000 St

**01.02.0005 KG - Abzweig DN 100**
KG-Abzweig für vor beschriebenes Abwasserrohr in allen
lieferbaren Ausführungen und Winkelgraden, jedoch
Nennweite DN 100

einschl. der erforderlichen Verbindungs-,
Dichtungsmaterialien.

Liefern und nach Herstellervorgaben fachgerecht
montieren und
verbinden.
Menge: 25,000 St

**01.02.0006 KG - Abzweig DN 125**
KG-Abzweig für vor beschriebenes Abwasserrohr in allen
lieferbaren Ausführungen und Winkelgraden, jedoch
Nennweite DN 125

einschl. der erforderlichen Verbindungs-,
Dichtungsmaterialien.

Liefern und nach Herstellervorgaben fachgerecht
montieren und
verbinden.
Menge: 20,000 St

**01.02.0007 Anschluss an öffentliche Leitung vorbereiten**
Vorbereitung eines Leitungsanschlusses zur Übergabe an
/
Anschluss durch den AN Tiefbau.

Die in den Bodenschlitzen im Gebäude verlegten
KG-Rohrleitungen müssen durch eine Kernbohrung durch
das
Fundament nach außen gelegt werden. Außen ist die
Leitung
provisorisch zu verschließen für den Zeitraum bis der
AN
Tiefbau die Arbeiten aufnimmt und die Leitungen im
öffentlichen
Bereich anschließt.

Die Rohrleitung ist innerhalb der Kernbohrung im
Fundament
mit geeigneten Maßnahmen (bspw. Verfüllung der
Kernbohrung
etc.) in Position zu halten. Maßnahme nach Wahl des
AN. Eine
Ringraumdichtung bei der Durchführung durch das
Fundament
ist nicht erforderlich.

Rohrleitungsdimensionen DN100, sowie DN125.
Kernbohrungen und Rohrleitungen werden separat
vergütet.
Menge: 3,000 St

*Hinweis*
PP-MD Abflussrohr

**01.02.0008 PP-MD - Abflussrohr DN 40**
PP-MD schalloptimiertes
Abwasserstecksystem mit geprüften
Schallwerten
(LAFmax,n) von 20 dB(A) bis 30
dB(A), abhängig der
Bauaufgabe, entsprechend der DIN
4109 im diagonal
darunterliegendem Raum.

Für Entwässerungsanlagen von
Gebäuden nach DIN EN 12056
in Verbindung mit DIN 1986 - 100.
PP-MD Rohre und Formstücke sind
für die Anwendung innerhalb von
Gebäuden (Anwendungskennzeichen
B- Building) in Anlehnung an DIN EN
1451 - 1 geprüft und zugelassen.
(Zulassung Nr. Z-42.1-432)

Die Rohre DN 30 bis DN 150 mit
angeformten
Muffen und werkseitig vormontierter
Lippendichtung aus
EPDM bestehen aus einem
schalloptimierten
3-Schicht-Rohr.

Die Formstücke DN 30 bis DN 150 mit
angeformten Muffen und werkseitig
vormontierter
Lippendichtung aus EPDM bestehen
aus PP, mit
angeformten Rippen an der Muffe, mit
visueller
Einstecktiefenkontrolle, sowie
Markierung für einfache
Montageausrichtung.

Verlegung nach Herstellerrichtlinien
unter Einhaltung
der DIN EN 12056 und DIN 1986-100.

Werkstoff: Polypropylen-Copolymer,
mineralverstärkt,
halogenfrei
Längenausdehnung: 0,08 mm (m * K)
Temperaturbeständig: bis 90°C,
kurzzeitig 100°C
Baustoffklasse: DIN 4102-B2, normal
entflammbar, nicht
brennend abtropfend, Klasse E nach
DIN EN 13501-1,
normal entflammbar, nicht brennend
abtropfend
Ringsteifigkeit: 4 KN/m² UV
Beständigkeit: Lagerung im
Freien bis zu 2 Jahre Das PP-MD
Rohr ist innen
weiß, zur besseren Inspezierbarkeit
bei einer
Kanalfernsehuntersuchung.

Verlegung nach Herstellerrichtlinien
unter Einhaltung
der DIN EN 12056 und DIN 1986-100.

Für das ausgeschriebene Produkt
liegt eine
Haftungsübernahmevereinbarung
zwischen dem Hersteller
und dem ZVSHK bzw. dem BTGA vor.

Das Abwassersystem ist gemäß DIN
4109 gegen
Körperschallübertragung vom
Baukörper zu trennen.

Montagehöhe bis 3,50 m.
Verlegen in Zentralen, Schächten, in
abgehängten Deckenbereichen,
Trockenbauwänden. Mit
Behinderungen durch Installationen ist
zu rechnen und in die Einheitspreise
einzukalkulieren.

Verschnitt ist in die Einzelpreise pro
Meter einzukalkulieren

Einschl. der erforderlichen
Verbindungs-, Dichtungsmaterialien.

Nennweite DN 40

Bieterangabe(n):

Fabrikat/Typ:
'
'......................................................
......
......................................' '
vom Bieter einzutragen
Menge: 3,500 m

**01.02.0009 PP-MD - Abflussrohr DN 50**
für vor beschriebenes Abwasserrohr,
jedoch
Nennweite DN 50
Menge: 6,250 m

**01.02.0010 PP-MD - Abflussrohr DN 70**
für vor beschriebenes Abwasserrohr,
jedoch
Nennweite DN 70
Menge: 5,500 m

**01.02.0011 PP-MD - Abflussrohr DN 100**
für vor beschriebenes Abwasserrohr,
jedoch
Nennweite DN 100
Menge: 50,500 m

**01.02.0012 PP-MD - Bogen DN 40**
Rohrbogen als Zulage für vor
beschriebenes Abwasserrohr
in allen handelsüblichen
Winkelgraden, jedoch
Nennweite DN 40
Menge: 3,000 St

**01.02.0013 PP-MD - Bogen DN 50**
Rohrbogen als Zulage für vor
beschriebenes Abwasserrohr
in allen handelsüblichen
Winkelgraden, jedoch
Nennweite DN 50
Menge: 9,000 St

**01.02.0014 PP-MD - Bogen DN 90**
Rohrbogen als Zulage für vor
beschriebenes Abwasserrohr
in allen handelsüblichen
Winkelgraden, jedoch
Nennweite DN 90
Menge: 2,000 St

**01.02.0015 PP-MD - Bogen DN 100**
Rohrbogen als Zulage für vor
beschriebenes Abwasserrohr
in allen handelsüblichen
Winkelgraden, jedoch
Nennweite DN 100
Menge: 26,000 St

**01.02.0016 PP-MD - Abzweig DN 56**
Abzweig als Zulage für vor
beschriebenes Abwasserrohr in allen
lieferbaren
Ausführungen und Winkelgraden,
jedoch
Nennweite DN 56
Menge: 1,000 St

**01.02.0017 PP-MD - Abzweig DN 70**
Abzweig als Zulage für vor
beschriebenes Abwasserrohr in allen
lieferbaren
Ausführungen und Winkelgraden,
jedoch
Nennweite DN 70
Menge: 1,000 St

**01.02.0018 PP-MD - Abzweig DN 90**
Abzweig als Zulage für vor
beschriebenes Abwasserrohr in allen
lieferbaren
Ausführungen und Winkelgraden,
jedoch
Nennweite DN 90
Menge: 6,000 St

**01.02.0019 PP-MD - Abzweig DN 100**
Abzweig als Zulage für vor
beschriebenes Abwasserrohr in allen
lieferbaren
Ausführungen und Winkelgraden,
jedoch
Nennweite DN 100
Menge: 31,000 St

**01.02.0020 PP-MD - Abzweig DN 125**
Abzweig als Zulage für vor
beschriebenes Abwasserrohr in allen
lieferbaren
Ausführungen und Winkelgraden,
jedoch
Nennweite DN 125
Menge: 7,000 St

*Hinweis*
Zubehör und Sonstiges

**01.02.0021 Haltekralle DN 100**
Haltekralle DN 100 für vor
beschriebenes Abwasserrohr.

Zum Erstellen von
längskraftschlüssigen
Steckverbindungen.

Werkstoff: CrNi-Stahl 1.4301 (DIN EN
10088)
Maximaler Innendruck (kPa): 200 kPa

Nennweite: DN 100
Menge: 10,000 St

**01.02.0022 Haltekralle DN 125**
Haltekralle DN 125 für vor beschriebenes Abwasserrohr.

Zum Erstellen von längskraftschlüssigen
Steckverbindungen.

Werkstoff: CrNi-Stahl 1.4301 (DIN EN 10088)
Maximaler Innendruck (kPa): 200 kPa

Nennweite: DN 125
Menge: 3,000 St

**01.02.0023 Übergangsverbinder DN 40**
Übergangsverbinder als Zulage vor beschriebenes
Abwasserrohr,zum Anschluss von Fremdwerkstoffen
an PP Leitungen, z.B. Stahl oder Kunststoff.
Werkstoff EPDM, Schneckengewindeschelle aus Chromstahl,
Nennweite: DN 40
Menge: 6,000 St

**01.02.0024 Schmutzwasserentlüftung DN100**
Schmutzwasserentlüftung DN100 bestehend aus:

Dachhaubenkopf: Aus Stahlblech mit
AluminiumZinkbeschichtung, außen und innen
pulverbeschichtet mit Regenhaube zur
Abdeckung von Dachdichtungsbahn und
Spannband.
Standrohr: Doppelwandig mit
eingeschlossener PUR-Isolierung und
Flansch mit Mörteleinfüllöffnung.
Rohranschlusslänge: unter Flansch 300
mm zum direkten Anschluss von HT-Rohr
und SML-Rohr. Material: außen
Stahlblech mit AluminiumZinkbeschichtung, innen
Kunststoffrohr
(HT). Qualitätsmerkmale: korrosionsund UV-beständig.
Taupunkt-Prüfung: FIW,
München Befestigung: ausschließlich
vom Dach Farbe: schwarz
Standrohrlänge: 650 mm
Schiebeflansch: Aus Aluminium, stufenlos über Standrohr
stülpbar, für DN100

Fabrikat der Planung:  Gebavent
Typ der Planung:  FDS 100650S + FLS100

oder gleichwertig

angebotenes Fabrikat:  '..........................'

angebotenes Typ:  '..........................'

Nur Liefern.
Menge: 3,000 St

**01.02.0025 Schmutzwasserentlüftung DN160**
Schmutzwasserentlüftung wie vor beschriebene, jedoch
Nennweite DN 160

Nur liefern.
Menge: 1,000 St

**01.02.0026 Anschluss an Schmutzwasserentlüftung DN100**
Anschluss an gelieferter
Schmutzwasserentlüftung DN100
einschl. aller erforderlichen Materialien
herstellen.
Menge: 3,000 St

**01.02.0027 Anschluss an Schmutzwasserentlüftung DN160**
Anschluss an gelieferter
Schmutzwasserentlüftung DN160
einschl. aller erforderlichen Materialien
herstellen.
Menge: 1,000 St

#### Bereich 01.03 Dämmung an Abwassertechnischen Anlagen

*Hinweis*
Dämmung für Kunsstoff Abflussrohre

**01.03.0001 PE- Schlauchisolierung DN 40 x 9mm**
für vor beschriebene Schlauchisolierung, jedoch
Nennweite DN 40 x 9mm
Menge: 3,500 m

**01.03.0002 PE- Schlauchisolierung DN 50 / 56 x 9mm**
Schalltechnische und thermische
Dämmung speziell an
Abwasserleitungen aus Kunststoff mit
halbhartem Polyethylen-Schaumstoff
in Wellenprofilform mit
geschlossenzelliger Materialstruktur
und einer strapazierbaren
Folienummantelung.

Baustoffklasse: normalentflammbar,
DIN EN 13501-1, Euroklasse E
EG-Konformitätszertifikat
0551-PEF-12.1.e
der Güteschutzgemeinschaft
Hartschaum e.V. Celle

Reduzierung von
Körperschallübertragung in Anlehnung
an DIN EN 14366 gemäß Prüfberichte
P-BA 275/2008 vom Fraunhofer
Institut für Bauphysik, Stuttgart.

Anwendungsbereich:
obere Anwendungsgrenztemperatur:
bis 100 °C
untere Anwendungsgrenztemperatur:
wie bei Heizungs- und Sanitäranlagen
üblich

Alle Nähte sind mit selbstklebenden
Bändern fachgerecht zu verschließen.

Verschnitt ist in die Einzelpreise pro
Meter einzukalkulieren

Nennweite DN 50 / 56 x 9mm
Menge: 6,250 m

**01.03.0003 PE- Schlauchisolierung DN 90 x 9mm**
für vor beschriebene Schlauchisolierung, jedoch
Nennweite DN 90 x 9mm
Menge: 2,000 m

**01.03.0004 PE- Schlauchisolierung DN 100 x 9mm**
für vor beschriebene Schlauchisolierung, jedoch
Nennweite DN 100 x 9mm
Menge: 80,000 m

**01.03.0005 PE- Schlauchisolierung DN 125 x 9mm**
für vor beschriebene Schlauchisolierung, jedoch
Nennweite DN 125 x 9mm
Menge: 28,000 m

**01.03.0006 Wickelbandage WF2 70 x 3600**
zur nachträglichen Dämmung von
Rohrverbindungsstellen
aus Polyetylen, mit feuchtigkeits -
sperrender Polyethylenfolie
Menge: 1,000 St

**01.03.0007 Wickelbandage WF2 100 x 3600**
zur nachträglichen Dämmung von
Rohrverbindungsstellen
aus Polyetylen, mit feuchtigkeits -
sperrender Polyethylenfolie
Menge: 1,000 St

#### Bereich 01.04 Rohrschottungen/Brandschutz

*Hinweis*
Brandschutzmanschette

**01.04.0001 Brandschutzmaschette DN 50**
Brandschutzmaschette zugelassen für
brennbare Abwasserrohre bis 160 mm
Mehrschichtverbundrohrsysteme bis
1,5 mm
Alueinlage, incl. PE-Dämmung bis 5
mm
Einbaumöglichkeiten:
- Geradeeinbau Wand und Decke
- Schrägeinbau bis 45° für Wand und
Decke
- Einsatz mit 2 x 45° Bogen
0-Abstandeinbau zu anderen
Brandschutzsystemen
- PE-Rohre bis DN 100 (110 mm)
- Nicht brennbare Rohre mit MiWo
Dämmung
- Brennbare Rohre (Mehrschicht) mit
MiWo Dämmung
- Lüftungsschott bis DN125
- Zugelassen für Holzdecken bis F 30
(ABZ-Anlage 28)
- mit Kautschukdämmung
(Schwitzwasserdämmung)

Einbaubedingungen:
Wände ab 100 mm (beidseitige
Montage)
Decke ab 150 mm (Unterseite Decke)
Einbau in die Decke möglich

Nennweite DN 50

angebotenes Fabrikat:
'..............................'

angebotener Typ:
'.............................' '
vom Bieter einzutragen
Menge: 1,000 St.

**01.04.0002 Brandschutzmaschette DN 90**
Brandschutzmanschette wie vor
beschrieben, jedoch

Nennweite DN 90
Menge: 2,000 St.

**01.04.0003 Brandschutzmaschette DN 100**
Brandschutzmanschette wie vor
beschrieben, jedoch

Nennweite DN 100
Menge: 4,000 St.

**01.04.0004 Brandschutzmaschette DN 125**
Brandschutzmanschette wie vor
beschrieben, jedoch

Nennweite DN 125
Menge: 1,000 St.

### Titel 02 412 - Wasseranlagen

#### Bereich 02.01 Einrichtungsgegenstände und Zubehör

*Hinweis*
In die Ausschreibung wurden sanitäre
Einrichtungsgegenstände
aufgenommen, die einem mit dem Bauherrn abgestimmten
Qualitätsstandard entsprechen.

Sämtliche Einrichtungsgegenstände sind so zu
befestigen, dass
sie hohen mechanischen Beanspruchungen standhalten. Die
Befestigungen erfolgen an Mauerwerkswänden oder
innerhalb
von Trockenbau-Ständerwerk. Befestigungen an abgehängte
Decken sind nicht zulässig. Die Befestigung hat
ausschließlich
an konstruktiven Bauteilen zu erfolgen.

Vor Unterputzventilen, Eckventilen, Be- und Entlüftern,
Wandarmaturen, Geruchverschlüssen etc.
sind die in der Wand liegenden Rohrleitungen mittels
Befestigungsschienen zusätzlich so zu befestigen,
dass die auf gefliesten oder gestrichenen Wänden
montierten Armaturen fest installiert sind und nicht
bewegt werden können.

Bei Fliesendurchdringungen von Abwasser- und
Wasserleitungen sind die Rohrleitungsanschlüsse
fliesenbündig
dauerelastisch zu verschließen, so dass kein
Spritzwasser hinter die Verfliesung eindringen kann.

Sämtliche Installationen sind auf
Fliesenfuge/Kreuzfuge oder
Plattenmitte auszuführen.

Kleinmaterialien wie Hahnverlängerungen, Rosetten
etc. gehören zum Umfang der Leistungspositionen.

Bei Wandaustritten sind körperschalldämmende
Elemente vorzusehen. Es darf kein starrer Kontakt
der Rohrleitungen mit dem Baukörper erfolgen.

In die Einheitspreise der folgenden Positionen ist
die Lieferung, die Montage und der betriebsfertige
Anschluss - unter Beachtung der o.a. Ausführungen -
einzukalkulieren.

*Hinweis*
Waschtischausstattung (WT)

**02.01.0001 WT-Waschtisch 55x44**
Waschtisch
- mit Hahnloch
- mit Überlauf
- rechteckige Grundform
- aus Sanitärkeramik
- für Stockschraubenbefestigung

Breite:  550 mm
Tiefe:  440 mm
Farbe:  weiß
Grundform:  rechteckig

angebotenes Fabrikat:  '..............................'

angebotener Typ:
'..............................'
Menge: 2,000 St

**02.01.0002 WT-Waschtisch 55x44, für Aufsatzmontage**
Waschtisch
- für Aufsatzmontage
- mit Hahnloch
- mit Überlauf
- rechteckige Grundform
- aus Sanitärkeramik
- für Stockschraubenbefestigung

Breite:  550 mm
Tiefe:  440 mm
Farbe:  weiß
Grundform:  rechteckig

angebotenes Fabrikat:  '..............................'

angebotener Typ:
'..............................'
Menge: 4,000 St

**02.01.0003 WT-Waschtisch 60x55, unterfahrbar**
Waschtisch
- aus Mineralguss oder Sanitärkeramik mit porenfreier
Oberfläche
- sichtbarer Überlauf
- unterfahrbar
- für Einlocharmatur vorgerichtet
- belastbar nach DIN EN 14688
- für Stockschraubenbefestigung
- CE-Kennzeichnung

Breite:  600 mm
Tiefe:  550 mm
Farbe:  weiß
Grundform:  rechteckig

angebotenes Fabrikat:  '..............................'

angebotener Typ:
'..............................'
Menge: 1,000 St

**02.01.0004 WT-Durchlauferhitzer 4,4kW / 230V**
Elektronisch geregelter
Mini-Durchlauferhitzer zur
Einzelversorgung eines
Handwaschbeckens.

Betrieb mit druck- und druckloser
Armatur möglich.

Elektronisch geregelter
Mini-Durchlauferhitzer mit
Regelelektronik,
Auslauftemperatursensorund variabler
Begrenzung der Durchflussmenge.
Wunschtemperatur bis zur maximalen
Leistung. Interne
Temperaturbegrenzung von 30 -
50GradC.
Verbrühschutz durch automatische
Leistungsanpassung.
Über- und Untertischmontage
möglich.
Elektronische Leistungsregelung für
energie- und wassersparenden
Betrieb.
Montage: Rückwand mit
Bohrschablone für
2-Punkt-Befestigung.
Gerätekappe und innere Baugruppe
entnehmbar.
Metall-Wasseranschlüsse: 1/2"
Adapter.
Netzanschlussleitung: Festanschluss.
IP 25
Fehleranalyse durch
LED-Diagnoseampel.

Blankdraht-Heizsystem für kalkhaltige
und kalkarme Wässer.
Sicherheitssystem mit
Druckabschaltung und elektronischer
Temperaturüberwachung.

Technische Daten:
Nennspannung: 230 V
Nennleistung: 4,4 kW
Nennstrom: 19,1 A, Absicherung: 20 A
Frequenz: 50/60 Hz
Schutzart (IP):
IP25,Energieeffizienzklasse: A
Wasseranschluss: G 3/8 A,Max.
zulässiger Druck: 1 MPa,Max.

Kunststoff,Farbe: weiß

Maße:
Höhe: 143mm,Breite: 190 mm,Tiefe:
82 mm,Länge Anschlusskabel: 700
mm
Gewicht: 1,7 kg

Fabrikat der Planung:
Stiebel Eltron
Typ der Planung:
DEM 4

oder gleichwertig

angebotenes Fabrikat:
'..........................'

angebotenes Typ:
'..........................'
Menge: 3,000 St

**02.01.0005 WT-Montageelement**
Waschtisch Montageelement
für den Einbau in Metall- oder
Holzständerwände und als Vorwand-
oder Eckmodul. Für Waschtisch mit
Einlocharmatur.

Komplett vormontierte Einheit,
bestehend aus:
- selbsttragendem Montagerahmen,
pulverbeschichtet
- zwei Haltebolzen M 10, höhen- und
seitenverstellbares Abstandsmaß
- schallentkoppelte Armaturentraverse
zur Befestigung von Wandscheiben
- Anschlussbogen DN 40/50 mit
Gummimanschette NW 30/50
(zugleich Dichtung), inkl.
Bauschutzstopfen

Bauhöhe:  1120
mm

einschl. Wandbefestigungsmaterial für
Mauerwerks- oder Betonwände

angebotenes Fabrikat:
'..............................'

angebotener Typ:
'..............................'
Menge: 6,000 St

**02.01.0006 WT-Montageelement (Barrierefrei)**
Waschtisch Montageelement
Barrierefrei.
Waschtischmodul für
UP-Geruchsverschluss (separate
Position), Bauhöhe 1120 mm für den
Einbau in Metall- oder
Holzständerwände. Zum Aufbau von
unterfahrbaren Waschtischanlagen
gemäß DIN 18040 - 1 (Barrierefreies
Bauen - Teil 1: Öffentlich zugängliche
Gebäude), für Einlocharmaturen

bestehend aus:
- selbsttragendem Montagerahmen,
pulverbeschichtet
- zwei Haltebolzen M 10, höhen- und
seitenverstellbares Abstandsmaß

angebotenes Fabrikat:
'..............................'

angebotener Typ:
'..............................'
Menge: 1,000 St

**02.01.0007 WT-Schallschutzset**
Zur Reduzierung der
Schallübertragung zwischen Keramik
und Wand um bis zu 8 db(A). Die
Lieferung erfolgt als Set im Polybeutel
inklusive Schalldämmtüllen,
Schalldämmringen und
Unterlegscheiben.

Material: Hochwertiger
PE-Schaumstoff in 5 mm Stärke, hohe
Stauchhärte, säurebeständig,
silikonverträglich, FCKW-frei.
Menge: 7,000 St

**02.01.0008 WT-IR-Sensorarmatur, 100mm, Kaltwasser**
Berührungslos arbeitende, elektronisch gesteuerte
Waschtischarmatur mit Infrarot-Präsenzsensor für
druckfesten
Betrieb
- Armatur für Kaltwasser
- Automatische, einstellbare Hygienespülung
- für Batteriebetrieb mit integriertem Batteriefach 6V
- einschl. Befestigungsmaterial für Waschtischmontage
- einschl. Anschlussschläuche mit intgr.
Rückflussverhinderer

Maße:
Ausladung (Mitte Armaturenfuß bis Strahlregler)
100-105 mm,
Auslaufhöhe über Waschbeckenoberkante 100-105 mm,
Strahlwinkel 30°
elt. Betrieb: Batterie

angebotenes Fabrikat:  '..........................'

angebotenes Typ:
'..........................'
Menge: 4,000 St

**02.01.0009 WT-IR-Sensorarmatur, 100mm, Mischwasser**
Berührungslos arbeitende, elektronisch gesteuerte
Waschtischarmatur mit Infrarot-Präsenzsensor für
druckfesten
Betrieb
- Armatur für mischbares Kalt- und Warmwasser
- Automatische, einstellbare Hygienespülung
- für Batteriebetrieb mit integriertem Batteriefach 6V
- einschl. Befestigungsmaterial für Waschtischmontage
- einschl. Anschlussschläuche mit intgr.
Rückflussverhinderer

Maße:
Ausladung (Mitte Armaturenfuß bis Strahlregler)
100-105 mm,
Auslaufhöhe über Waschbeckenoberkante 100-105 mm,
Strahlwinkel 30°
elt. Betrieb: Batterie

angebotenes Fabrikat:  '..........................'

angebotenes Typ:
'..........................'
Menge: 2,000 St

**02.01.0010 WT-IR-Sensorarmatur, 130-150mm, Mischwasser**
Berührungslos arbeitende, elektronisch gesteuerte
Waschtischarmatur mit Infrarot-Präsenzsensor für
druckfesten
Betrieb
- Armatur für mischbares Kalt- und Warmwasser
- Automatische, einstellbare Hygienespülung
- für Batteriebetrieb mit integriertem Batteriefach 6V
- einschl. Befestigungsmaterial für Waschtischmontage
- einschl. Anschlussschläuche mit intgr.
Rückflussverhinderer

Maße:
Ausladung (Mitte Armaturenfuß bis Strahlregler)
130-150 mm,
Auslaufhöhe über Waschbeckenoberkante 90-105 mm,
Strahlwinkel 30°
elt. Betrieb: Batterie

angebotenes Fabrikat:  '..........................'

angebotenes Typ:
'..........................'
Menge: 1,000 St

**02.01.0011 WT-Eckregulierventil DN 15**
1/2" chrom mit ASAG
entzinkungsbeständig mit Griff,
Verlängerung und Schubrosette,
Zugfeste Messing - Konus
- Quetschverschraubung mit
Längenausgleich, Geräuschklasse I,
Mit selbstdichtendem
Anschlussgewinde
Werkstoff: Entzinkungsbeständiger
Messing,
Dimension: 1/2"/DN 15
Anschluss: 1/2"/DN 15-Abgang
3/8"/DN 10
Oberfläche: chrom
mit Anschlussröhrchen 10 mm oder
flexiblen Schläuchen
nach DVGW W543, Gruppe I u.
DVGW 270 KTW-A

angebotenes Fabrikat:
'..............................'

angebotener Typ:
'..............................'
Menge: 5,000 St

**02.01.0012 WT-Probenahme-Eckregulierventil DN 15**
Kombiarmatur bestehend aus
Eckventil und Probenahme-Ventil zur
Entnahme von Trinkwasserproben
nach DIN ISO 19 458.
1/2" chrom mit ASAG
entzinkungsbeständig mit Griff,
Verlängerung und Schubrosette,
Zugfeste Messing - Konus
- Quetschverschraubung mit
Längenausgleich, Geräuschklasse I,
Mit selbstdichtendem
Anschlussgewinde
Werkstoff: Entzinkungsbeständiger
Messing,
Dimension: 1/2"/DN 15
Anschluss: 1/2"/DN 15-Abgang
3/8"/DN 10
Oberfläche: chrom
mit Anschlussröhrchen 10 mm oder
flexiblen Schläuchen
nach DVGW W543, Gruppe I u.
DVGW 270 KTW-A

angebotenes Fabrikat:
'..............................'

angebotener Typ:
'..............................'
Menge: 2,000 St

**02.01.0013 WT-Röhrengeruchverschluss**
Rohrbogengeruchsverschluss für
Waschbecken, verchromt,
Abgang horizontal
Farbe/Oberfläche:
hochglanz-verchromt
Maße: d (mm) 40,  G 1 1/4 "
Menge: 6,000 St

**02.01.0014 WT-UP-Röhrengeruchverschluss**
Geruchsverschluss aus Kunststoff für
Unterputz-Wandmontage mit
waagerechtem Abgang,
höhenverstellbar, güteüberwacht nach
DIN EN 274, mit Anschlussbogen aus
Messing, verchromt, mit verchromter
Abdeckplatte aus Kunststoff

G x DN: 1 1/4" x 50/40
Menge: 1,000 St

**02.01.0015 WT-Ablaufventil**
Ablaufventil mit freiem Auslauf

Werkstoff: Edelstahl/Kunststoff

Maße: 1 1/4", D (cm) 6,3, H (cm) 3,5,
h (cm) 0-5
Menge: 7,000 St

*Hinweis*
WC-Ausstattung (WC)

**02.01.0016 WC-Tiefspüler, 52cm, wandhängend, spülrandlos**
Wand-Tiefspül-WC ohne Spülrand,
mit verdeckter Befestigung aus
Sanitärporzellan nach DIN-EN33 und
DIN-EN997 für Unterputzspülkasten
mit 4l, 5l und 6l Inhalt verdeckter
Abgang waagerecht

Ausladung:  520 -
540 mm
Breite:
360mm
Farbe:  weiß
Grundform:
rechteckig

einschl. passendem WC-Sitz aus
Kunststoff mit Deckel, Scharnier aus
Edelstahl, Farbe weiß, Befestigung
von oben

angebotenes Fabrikat:
'..............................'

angebotener Typ:
'..............................'
Menge: 8,000 St

**02.01.0017 WC-Tiefspüler, 70cm, wanhhängend, spülrandlos**
Wand-Tiefspül-WC ohne Spülrand mit
verlängerter Ausladung, mit sichbarer
Befestigung aus Sanitärporzellan nach
DIN-EN33 und DIN-EN997 für
Unterputzspülkasten mit 6l Inhalt
verdeckter Abgang waagerecht,
einschl. verlängertem Spülrohr

Ausladung:  700
mm
Breite:
360mm
Farbe:  weiß

einschl. passendem WC-Sitz aus
Kunststoff mit Deckel, Scharnier aus
Edelstahl, Farbe weiß

angebotenes Fabrikat:
'..............................'

angebotener Typ:
'..............................'
Menge: 1,000 St

**02.01.0018 WC-Montageelement**
Montageelement mit Universal-Spülkasten, Bauhöhe 1120
mm,
für den Einbau in Metall- oder Holzständerwände und als
Vorwand- oder Eckmodul; auch für die Einzelblockmontage
geeignet.

Komplett vormontierte Einheit, bestehend aus:

Spülkasten
- Universal-Spülkasten für Betätigung von vorne
- Sicherheitstank aus schlagzähem Kunststoff
- Spülkasten komplett vormontiert und versiegelt
- Spülkastenanschluss mit 1/2" Innengewinde
- 10 Liter Tankvolumen mit einstellbarer Spülmenge, 6
Liter
voreingestellt
- schwitzwasserisoliert für Betätigungsplatten und
WC-Armatur
- als Zweimengenspülkasten einsetzbar
- nach DIN EN 14055 geprüft
- Armaturengruppe 1 nach DIN 4109
- geräuscharmes hydraulisches Füllventil

Montagemodul:
- selbsttragender Montagerahmen, pulverbeschichtet
- zwei Haltebolzen und Muttern M 12
- WC-Ablaufbogen DN 90 mit Übergangsadapter DN 90/100
aus PP
- Übergangsadapter auch für waagerechten Einbau
geeignet
- WC-Anschlussgarnitur DN 90, einschließlich
Bauschutzstopfen

einschl. Befestigungsmaterial für Mauerwerks- und
Betonwände

angebotenes Fabrikat:  '..............................'

angebotener Typ:
 '..............................'
Menge: 8,000 St

**02.01.0019 WC-Montageelement (barrierefrei)**
Montageelement mit Universal-Spülkasten, Bauhöhe 1120
mm,
für den Einbau in Metall- oder Holzständerwände und als
Vorwand- oder Eckmodul; auch für die Einzelblockmontage
geeignet. Für alle gängigen WC-Keramiken mit Ausladung
>60cm. Behindertengerecht.

Maße:
Bauhöhe:  1120mm
Breite:  450mm
Tiefe:  130mm

Einstellung einer erhöhten Keramikbefestigung für 48 cm
Sitzhöhe, gemäß DIN 18040 möglich (DIN 18040:
Barrierefreies
Bauen - Teil 1: Öffentlich zugängige Gebäude und
Arbeitsstätten)

einschl. Befestigungsmaterial für Wände in
Holzrahmenbauweise.

angebotenes Fabrikat:  '..............................'

angebotener Typ:
 '..............................'
Menge: 1,000 St

**02.01.0020 WC-Befestigungselement für Stützklappgriff links**
Befestigungs-Element für Griff- und
Haltesysteme passend für
vorgenanntes barrierefreis
WC-Montageelement, linke
Bauform für Stützklappgriff links.
Maße: Höhe 1.120 mm, Breite 294
mm, Tiefe 48 mm

einschl. Befestigungsmaterial für
Wände in Holzrahmenbauweise.
Menge: 1,000 St

**02.01.0021 WC-Befestigungselement für Stützklappgriff rechts**
Befestigungs-Element für Griff- und
Haltesysteme passend für
vorgenanntes barrierefreis
WC-Montageelement, rechte
Bauform für Stützklappgriff rechts.
Maße: Höhe 1.120 mm, Breite 294
mm, Tiefe 48 mm

einschl. Befestigungsmaterial für
Wände in Holzrahmenbauweise.
Menge: 1,000 St

**02.01.0022 WC-Betätigungsplatte, 2 Mengen, Edelstahl**
WC-Betätigungsplatte mit Zweimengentechnik aus
Edelstahl
passend für vorgenannte WC-Montageelemente.
Betätigungsplatte für Spülkästen zur Betätigung von
vorne mit
kleiner Revisionsöffnung, inklusive Betätigungsstangen
und
Befestigungsmaterial.

Abmessungen ca. (B x H x T):  246 x 164x 11 mm
Farbe:  Edelstahl gebürstet

angebotenes Fabrikat:  '..............................'

angebotener Typ:
 '..............................'
Menge: 8,000 St

**02.01.0023 WC-Betätigungsplatte, IR-Steuerung, Kunststoff (verchromt)**
WC-Infrarot-Spülarmatur
- lange Sensorreichweite
- Gehäuse aus verchromtem Kunststoff
- für Unterputzkasten mit kleiner Revisionsöffnung.

Netzbetrieb: über Netzteil 230 V AC/6 V DC (separate
Position)

Abmessungen ca. (B x H x T):  130 x 130 x 9 mm
Farbe:  weiß

angebotenes Fabrikat:  '..............................'

angebotener Typ:
 '..............................'
Menge: 1,000 St

**02.01.0024 WC-Funkauslösung WC-Spülung**
Funk-Empfängermodul zur Auslösung der Spülung passend
für
vorgenannte Einmengen-WC-Betätigungsplatte und
vorgenannten Spülkasten. Zusätzliche manuelle
Spülauslösung
über Betätigungsplatte möglich.

Technische Daten:
Versorgungsspannung:  12V
einstellb. Spülmenge:  4,5/6/7,5/9l

einschl. Auslösemotor
einschl. externem Trafo 230V/12V zur Stromversorgung

angebotenes Fabrikat:  '..............................'

angebotener Typ:
 '..............................'
Menge: 1,000 St

**02.01.0025 WC-Schallschutzset**
Zur Reduzierung der
Schallübertragung zwischen Keramik
und Wand um bis zu 8 db(A). Die
Lieferung erfolgt als Set im Polybeutel
inklusive Schalldämmtüllen,
Schalldämmringen und
Unterlegscheiben.

Material: Hochwertiger
PE-Schaumstoff in 5 mm Stärke, hohe
Stauchhärte, säurebeständig,
silikonverträglich, FCKW-frei.
Menge: 9,000 St

**02.01.0026 WC-Türstopper & Kleiderhaken**
zylindrischer Haken mit Befestigungsrosette und
schwarzem
Türpuffer
- dient zum Aufhängen von Kleidungsstücken und anderen
Utensilien
- diebstahlgeschützt durch verdeckte Verschraubung
- 72 mm tief, Rosettendurchmesser 18 mm

Farbe:  Edelstahl gebürstet
Ausladung (mm):  72 mm

angebotenes Fabrikat:  '..............................'

angebotener Typ:
 '..............................'
Menge: 8,000 St

*Hinweis*
Behindertengerechte Ausstattung (BA)

**02.01.0027 BA-Stützklappgriff 85cm**
Stützklappgriff aus Kunststoff, Ausladung 850mm, Farbe
weiß,
Ø 34 mm, mit korrosionsgeschütztem durchgehendem
Stahlkern, Griffigkeit durch Rändelung, Ausladung
hochgeklappt
312 mm, mit einstellbarer Bremse in der Produktfarbe,
links und
rechts einsetzbar, Papierrollenhalter mit
selbsteinstellender und
wartungsfreier Abrollbremse. Stahlverstärkter
Montageplatte für
Dreipunktbefestigung, einhängbar in vormontierte
Schrauben,
mit Abdeckung aus Kunststoff für verdeckte
Verschraubung mit
Griffigkeit durch Rändelung.

einschließlich Befestigungsmaterial zur Befestigung an
vorgenanntem Befestigungselement und Befestigung an
Wänden in Holzrahmenbauweise.

angebotenes Fabrikat:  '..............................'

angebotener Typ:
 '..............................'
Menge: 2,000 St

**02.01.0028 BA-Spülauslösung/Ruftaster für Stützklappgriff**
Spülauslösung montiert in Stützklappgriffe aus
Kunststoff mit
großem Taster mit Piktogramm, mit Farbe und Motiv der
gewählten Ausführung.
Technische Merkmale: Spiralkabel 4adrig 0,75 mm², für
Steuerspannung bis 24 V, mindestens Schutzart IP X4
(Abzweigkasten UP6). Die Ausführung erfüllt die
Anforderungen
nach DIN 18040.
E-Taster für vorgenannte WC-Spülung in Pos. 02.01.0024.
Menge: 1,000 St

**02.01.0029 BA-Haltegriff 100cm**
Haltegriff aus Kunststoff, 100cm Länge, Farbe weiß,
Ø 34 mm, mit korrosionsgeschütztem durchgehendem
Stahlkern, Griffigkeit durch Rändelung, mit Abdeckung
aus
Kunststoff für verdeckte Verschraubung

einschließlich Befestigungsmaterial zur Befestigung an
Wänden
in Trockenbaubauweise.

angebotenes Fabrikat:  '..............................'

angebotener Typ:
 '..............................'
Menge: 1,000 St

**02.01.0030 BA-Rückenlehne barrierefreies WC inkl. Stützklappgriffen**
gepolsterte Lehne mit beidseitig
angebrachten, rechtwinklig
gebogenen Befestigungsstangen
dient zum Abstützen des Rückens auf
dem WC
mit durchgehendem,
korrosionsgeschütztem Stahlkern
Montage an Stützklappgriffen oder
Wandstützgriffen mit Wandplatte,
bauseits verstellbar
640 mm bis 670 mm breit, 220 mm
hoch und 150 mm tief, Rückenstütze
350 mm breit, Stangendurchmesser
33 mm
Rückenpolster aus schwarzem PUR
aus hochglänzendem Polyamid nach
HEWI Farbtabelle
erfüllt die Anforderungen nach
BS-Standard BS
8300:2009+A1:2010/Doc M
Menge: 1,000 St

*Hinweis*
Urinalausstattung (UA)

**02.01.0031 UA-Urinal, wasserlos**
Urinal aus Sanitärkeramik mit verdecktem Zulauf,
Ablauf nach
hinten, spülrandlos, mit Zielobjekt.
Wasserlos

Technische Daten (ca.)
Höhe:  600 mm
Breite:  325 mm
Tiefe:  300 mm
Farbe:  weiß

Fabrikat der Planung: Schoof & Uridoc GmbH
oder gleichwertig

angebotenes Fabrikat:  '..............................'

angebotener Typ:
 '..............................'
Menge: 5,000 St

**02.01.0032 UA-Montageelement, wasserlos**
Urinalmodul zur Aufnahme von manuellen und
elektronischen
Betätigungssystemen. Für den Einbau in Metall- oder
Holzständerwände und als Vorwand- oder Eckmodul.

Komplett vormontierte Einheit, bestehend aus:
- Urinalspülergehäuse mit Vorabsperrung und
Rohbauschutz
- Anschluss Rp 1/2"
- zwei verstellbaren Fußstützen für einen
Fußbodenaufbau von
0-200 mm
- zwei Haltebolzen M 8
- stufenlos verstellbarer Befestigungsschiene
- stufenlos höhenverstellbarem Abwasseranschluss
- Anschlussbogen DN 50 einschließlich Bauschutzstopfen
- Befestigungsmaterial für Urinal
- Einlaufgarnitur 1/2"

Einschließlich Befestigungsmaterial zur Befestigung an
Wänden
in Holzrahmenbauweise.

angebotenes Fabrikat:  '..............................'

angebotener Typ:
 '..............................'
Menge: 5,000 St

**02.01.0033 UA-Schallschutzset**
Zur Reduzierung der
Schallübertragung zwischen Keramik
und Wand um bis zu 8 db(A). Die
Lieferung erfolgt als Set im Polybeutel
inklusive Schalldämmtüllen,
Schalldämmringen und
Unterlegscheiben.

Material: Hochwertiger
PE-Schaumstoff in 5 mm Stärke, hohe
Stauchhärte, säurebeständig,
silikonverträglich, FCKW-frei.
Menge: 5,000 St

*Hinweis*
Duschraumausstattung (DA)

**02.01.0034 DA-Duschwanne**
Flache Duschwanne in klassischen
Design mit umlaufender Prägung
Duschfläche in einer Länge von 800
mm
Breite von 1000 mm
Duschtasse in Tiefe 25 mm / Tiefe
innen 18 mm
Geringe Tiefe der Duschwanne
ermöglicht einen bodengleichen
Einbau (in Kombination mit
Einbau-System-Rahmen ESR II)
Ablaufloch Ø 90 mm
Optional mit Styroporträger (Höhe mit
Styroporträger extraflach 37 mm)
Brausewanne aus Kaldewei
Stahl-Email
Großzügige Standfläche durch
seitlichen Ablauf
Oberfläche schlag-, kratz- und
abriebfest, farbbeständig, lichtecht
und säurebeständig
Duschbecken in verschiedenen
Farben wählbar
Menge: 1,000 St

**02.01.0035 DA-Sensor Aufputz-Hand-Duschpaneel**
Sensor Aufputz-Hand Duschpaneel, vorbereitet für 12V DC
Netzanschluss, mit Thermostatregelung, Wasserabgang im
Paneel nach unten über Prallblech. Elektronik
Start/Stop mit
automatischer Hygienespülung und potentialfreiem
Kontakt für
Echtzeit Hygienespülung über Externe Steuerung oder
GLT.
Brauseschlauch Abgang seitlich incl. Brauseschlauch
silberfarben 1500 mm Länge und Handduschkopf.
Wasserzuführung von hinten mit Eckventil mit
Filtersieb.

Netzbetrieb 12 V DC
Maße: Breite 220 mm x Höhe 1000mm x Tiefe 80 mm

Einschließlich:
-- Spannungswandler
-- Wasseranschluss-Set von hinten

oder gleichwertig

angebotenes Fabrikat:  '..............................'

angebotener Typ:
 '..............................'
Menge: 1,000 St

**02.01.0036 DA-Duschhandlauf mit verschiebbarer Brausehalterstange**
M3 Brausekombination 900 mm.
3-Funktionshandbrause Durchmesser
100 mm (Strahlarten: Regen,
Platzregen und Massagestrahl).
Anti-Kalk-Funktion. Brausestange 900
mm mit schwenkbarem Schieber aus
Metall. Befestigung aus Metall.
Befestigung zur erleichterten Montage
und für den Renovierungsfall
verschiebbar. Brauseschlauch
Idealflex 1750 mm. Oberfläche:
Chrom Handbrause M3:
Mindestwasserdruck 0,1 bar
Durchfluss (3 bar): 8 l
Menge: 1,000 St

**02.01.0037 DA-Durchlauferhitzer 21kW / 400V**
Durchlauferhitzer 21kW/400V

Druckfestes Gerät zur Gruppenversorgung von
Druckarmaturen.
Elektronisch geregelt,
elektronische Durchflussmengenregelung,
Temperaturwahl von 20 - 60 GradC über Drehwähler,
Temperaturverstellung in 0,5 GradC Schritten,
beleuchtets Multifunktionsdisplay zur Anzeige von
diversen
Werten wie Soll-Temperatur, aktueller
Leistungsaufnahme,
Energieverbrauch, Durchflussmenge, Uhrzeit, Status- und
Serviceanzeige.
2 Memorytasten, ECO-Taste, Wellnessprogramme,
Wannenfüllautomatik, Verbrühgefahranzeige (> 43 GradC).
Einstellbare Temperaturbegrenzung,
Drehbare Gerätekappe und Bedieneinheit bei
Untertischmontage.
vollelektronische Leistungsregelung.

Wandmontageleiste,
Wasseranschluss für Aufputz- & Unterputzinstallation
mit
3-Wege-Absperrung.,Schwenkbarer Kaltwassereinlauf.
Kunststoffrohrtauglich. Variabler Elektroanschluss
(oben/unten).
Leistung: 18 KW, Strahlwasserschutz IP 25.
Fehleranalyse durch auslesbaren Fehlerspeicher im
Display und
LED-Diagnoseampel. Innere Baugruppe entnehmbar.

Blankdraht-Heizsystem für kalkhaltige und kalkarme
Wässer.
Elektronisches Sicherheitskonzept mit
Luftblasenerkennung.
Dauerhafter Verbrühschutz aktivierbar auf max. 43, 50
oder 55
GradC.

Technische Daten:
Nennspannung: 400 V
Nennleistung: 18kW
Nennstrom: 29A, Absicherung: 32A
Schutzart(IP): IP25
Frequenz 2: 50/60 Hz
Wasseranschluss: G 1/2 A,Max. zulässiger Druck: 1
MPa,Max.
Maße:
Höhe: 466 mm,Breite: 225 mm,Tiefe: 116 mm
Gewicht: 3,1 kg
Farbe: weiß

Fabrikat der Planung:  Stiebel Eltron
Typ der Planung:  DHE 18

oder gleichwertig

angebotenes Fabrikat:  '..........................'

angebotenes Typ:
  '..........................'
Menge: 1,000 St

**02.01.0038 DA-Handtuchhalter**
Handtuchhalter inklusive
Befestigungssatz. 4 verdeckte
Befestigungspunkte. Befestigung zur
erleichterten Montage über
Langlöcher. Oberfläche: Chrom
Außenmaße (BxTxH): 600x95x16 mm
Menge: 1,000 St

**02.01.0039 DA-Ablage**
inklusive Befestigung
Halterung aus Metall
4 verdeckte Befestigungspunkte
Befestigung zur erleichterten Montage
über Langlöcher
Menge: 1,000 St

*Hinweis*
Ausgussbecken-Ausstattung (AA)

**02.01.0040 AA-Ausgussbecken, Stahlform**
Ausgussbecken, 505 x 330 mm, Stahl, innen und außen
glasiert, Weiß, ohne Hahnloch, ohne Überlauf, mit
Kunststoffumrandung,

inklusive Befestigungsset, Ab- und Überlaufgarnitur
mit Kette
und Stopfen

angebotenes Fabrikat:  '..............................'

angebotener Typ:
 '..............................'
Menge: 2,000 St

**02.01.0041 AA-Montageelement**
Montageelement für Ausgussbecken zu Montage von
Wandarmaturen.

Bauhöhe:  1120 mm

einschl. Wandbefestigungsmaterial für Mauerwerks- oder
Betonwände
Menge: 2,000 St

**02.01.0042 AA-5Liter Kleinspeicher Übertischmontage inkl. Wandarmatur**
Offener, druckloser Kleinspeicher für die
Übertischmontage zur
Versorgung einzelner Entnahmestelle mit Warmwasser.
Kompaktgerät mit kombinierter Niederdruck-Wandarmatur.
Temperatureinstellung über Drehschalter mit fester
Temperaturrasterung. AutomatischeFrostschutzschaltung
bei
ausgeschaltetem Gerät. Gehäuse mit EPS-Wärmedämmung.
Schnelle Montage mit zugehörigem Installationssystem.
Wasser-Schraubanschlüsse aus Metall. Anschlusskabel für
Schuko-Stecker oder Festanschluss. Rohrheizkörper aus
Kupfer.

Technische Daten:
Anschlussleistung: 2 kW
Phasen: 1/N/PE
Nennspannung: 230 V
Energieeffizienzklasse: A
Bereitschaftsenergieverbrauch/ 24 h bei 65 GradC: 0.2
kWh
Nenninhalt: 5 l
Max. Durchflussmenge: 5 l/min
Bauart: offen
Montageart: Übertisch
Mit Armatur: Niederdruck-Wandarmatur
Mit Display: Nein
Temperaturanzeige: Ohne
Höhe: 423 mm
Breite: 240 mm
Tiefe: 212 mm

Fabrikat der Planung:  Stiebel Eltron
Typ der Planung:  OFP 5 Trend + VL

oder gleichwertig

angebotenes Fabrikat:  '..........................'

angebotenes Typ:
'..........................'
Menge: 2,000 St

**02.01.0043 AA-Röhrengeruchverschluss**
Rohrbogengeruchsverschluss für
Ausgussbecken,
mit Wandrosette, Abgang horizontal

Verwendungszwecke
- Zum Anschließen an
Ausgussbecken
- Für Urinale mit Abgang nach unten

Technische Eigenschaften
- Farbe:
weiß-alpin
- Werkstoff:
Kunststoff
- Sperrwasserhöhe (mm):
70 mm
- d, D / Außendurchmesser (mm):
50 mm

angebotenes Fabrikat:
'..............................'

angebotener Typ:
'..............................'
Menge: 2,000 St

*Hinweis*
Wickeltischausstattung (WT)

**02.01.0044 WT-Wickeltisch, klappbar**
Maße Korpus in mm (BxHxT): 860 x
570 x 100
Tiefe offen in mm: 570
Tiefe geschlossen in mm: 100
Gewicht in kg: 12
max. Belastbarkeit in kg: 100
Menge: 1,000 St

*Hinweis*
Küchenausstattung (KÜ)

**02.01.0045 KÜ-Armatur Ausladung 219mm, Niederdruck, Chrom**
Niederdruck Spültischarmatur für Teeküchen

Befestigungsart: Schaftverschraubung von unten
Armaturengriff: Eingriff aus Metall
Griff mit Temperaturmarkierung: Rot und Blau
Kartuschenschwenkbereich: 100 Grad
Kartuschenübersetzung aus Edelstahl
Heißwassertemperaturbegrenzer: integriert
Kartusche keramisch
Fettreservoir (lebensmittelverträglich)
Geräuschverhalten DIN 4109: Gruppe 1
Lebensdauer: DIN EN 817, DIN EN 200
Mengenregler (l/Min.): 6 Liter
Niederdruck
Rückflusssicherung nach EN 1717: Sonstige
Strahlregler offen (sichtbar)
Temperaturbeständigkeit Dauerlast: 80 Grad
Temperaturbeständigkeit Spitzenlast: 95 Grad
Temperaturregelung: manuelle Bedienung
Auslauf: drehbar (gegossen)
Material Griffaufnahme: Kunststoff
Schwenkbereicher vom Auslauf: 360 Grad
35 mm erforderlicher Hahnlochdurchmesser
Verwendbar für max. Arbeitsplattenstärke: 40 mm
Farbe / Oberfläche: Chrom (glänzend)
Oberfläche: verchromt

Maße:
Außenmaße (BxTxH): 50x264x168 mm
Ausladung: 219 mm
Auslaufhöhe: 134 mm

oder gleichwertig

angebotenes Fabrikat:  '..........................'

angebotenes Typ:
  '..........................'
Menge: 1,000 St

**02.01.0046 KÜ-Wandschwenkventil KW**
Wandauslaufventil mit
Schwenkauslauf
Wandmontage, schwenkbarer
Rohrauslauf 200 mm, Luftsprudler

Oberfläche: verchromt
DN: 15
Ausladung (mm): 227
Menge: 2,000 St

**02.01.0047 KÜ-Durchlauferhitzer 27kW / 400V**
Durchlauferhitzer 27kW/400V
für die Warmwasserversorgung der Schulküche

Druckfestes Gerät zur Gruppenversorgung von
Druckarmaturen.
Elektronisch geregelt,
elektronische Durchflussmengenregelung,
Temperaturwahl von 20 - 60 GradC über Drehwähler,
Temperaturverstellung in 0,5 GradC Schritten,
beleuchtets Multifunktionsdisplay zur Anzeige von
diversen
Werten wie Soll-Temperatur, aktueller
Leistungsaufnahme,
Energieverbrauch, Durchflussmenge, Uhrzeit, Status- und
Serviceanzeige.
2 Memorytasten, ECO-Taste, Wellnessprogramme,
Wannenfüllautomatik, Verbrühgefahranzeige (> 43 GradC).
Einstellbare Temperaturbegrenzung,
Drehbare Gerätekappe und Bedieneinheit bei
Untertischmontage.
vollelektronische Leistungsregelung.

Wandmontageleiste,
Wasseranschluss für Aufputz- & Unterputzinstallation
mit
3-Wege-Absperrung.,Schwenkbarer Kaltwassereinlauf.
Kunststoffrohrtauglich. Variabler Elektroanschluss
(oben/unten).
Leistung: 27 KW, Strahlwasserschutz IP 25.
Fehleranalyse durch auslesbaren Fehlerspeicher im
Display und
LED-Diagnoseampel. Innere Baugruppe entnehmbar.

Blankdraht-Heizsystem für kalkhaltige und kalkarme
Wässer.
Elektronisches Sicherheitskonzept mit
Luftblasenerkennung.
Dauerhafter Verbrühschutz aktivierbar auf max. 43, 50
oder 55
GradC.

Technische Daten:
Nennspannung: 400 V
Nennleistung: 27kW
Nennstrom: 39A, Absicherung: 40A
Schutzart(IP): IP25
Frequenz 2: 50/60 Hz
Wasseranschluss: G 1/2 A,Max. zulässiger Druck: 1
MPa,Max.
Maße:
Höhe: 466 mm,Breite: 225 mm,Tiefe: 116 mm
Gewicht: 3,1 kg
Farbe: weiß

Fabrikat der Planung:  Stiebel Eltron
Typ der Planung:  DHE 27

oder gleichwertig

angebotenes Fabrikat:  '..........................'

angebotenes Typ:
  '..........................'
Menge: 1,000 St

**02.01.0048 KÜ-Durchlauferhitzer 21kW / 400V**
Durchlauferhitzer 21kW/400V
für die Warmwasserversorgung der Küche

Druckfestes Gerät zur Gruppenversorgung von
Druckarmaturen.
Elektronisch geregelt,
elektronische Durchflussmengenregelung,
Temperaturwahl von 20 - 60 GradC über Drehwähler,
Temperaturverstellung in 0,5 GradC Schritten,
beleuchtets Multifunktionsdisplay zur Anzeige von
diversen
Werten wie Soll-Temperatur, aktueller
Leistungsaufnahme,
Energieverbrauch, Durchflussmenge, Uhrzeit, Status- und
Serviceanzeige.
2 Memorytasten, ECO-Taste, Wellnessprogramme,
Wannenfüllautomatik, Verbrühgefahranzeige (> 43 GradC).
Einstellbare Temperaturbegrenzung,
Drehbare Gerätekappe und Bedieneinheit bei
Untertischmontage.
vollelektronische Leistungsregelung.

Wandmontageleiste,
Wasseranschluss für Aufputz- & Unterputzinstallation
mit
3-Wege-Absperrung.,Schwenkbarer Kaltwassereinlauf.
Kunststoffrohrtauglich. Variabler Elektroanschluss
(oben/unten).
Leistung: 27 KW, Strahlwasserschutz IP 25.
Fehleranalyse durch auslesbaren Fehlerspeicher im
Display und
LED-Diagnoseampel. Innere Baugruppe entnehmbar.

Blankdraht-Heizsystem für kalkhaltige und kalkarme
Wässer.
Elektronisches Sicherheitskonzept mit
Luftblasenerkennung.
Dauerhafter Verbrühschutz aktivierbar auf max. 43, 50
oder 55
GradC.

Technische Daten:
Nennspannung: 400 V
Nennleistung: 21kW
Nennstrom: 39A, Absicherung: 40A
Schutzart(IP): IP25
Frequenz 2: 50/60 Hz
Wasseranschluss: G 1/2 A,Max. zulässiger Druck: 1
MPa,Max.
Maße:
Höhe: 466 mm,Breite: 225 mm,Tiefe: 116 mm
Gewicht: 3,1 kg
Farbe: weiß

Fabrikat der Planung:  Stiebel Eltron
Typ der Planung:  DHE 27

oder gleichwertig

angebotenes Fabrikat:  '..........................'

angebotenes Typ:
  '..........................'
Menge: 1,000 St

**02.01.0049 KÜ-Gerätehahn 3/4"**
Geräte-Wandventil 3/4" verchromt
für Anschluss bauseitige Großküchen-Spülmaschine

Wandventil 3/4" als schweres Modell
Ventilsitz 3/4"
Fettkammeroberteil 3/4" Pentachrom-Metallgriff
mit DVGW-zugelassenem Rückflussverhinderer
3/4" Anschluss- x 3/4" Abgangsgewinde
mit Rohrbelüfter

Fabrikat der Planung:  Knauss
Typ der Planung:  profi Wandventil 3/4"
oder gleichwertig

angebotenes Fabrikat:  '..........................'

angebotenes Typ:
  '..........................'
Menge: 4,000 St

**02.01.0050 KÜ-Gerätehahn 1/2"**
Geräte-Wandventil 1/2" verchromt
für Anschluss bauseitiger Reinigungsgeräte

Wandventil 1/2" als schweres Modell
Ventilsitz 3/4"
Fettkammeroberteil 3/4" Pentachrom-Metallgriff
mit DVGW-zugelassenem Rückflussverhinderer
3/4" Anschluss- x 3/4" Abgangsgewinde
mit Rohrbelüfter

Fabrikat der Planung:  Knauss
Typ der Planung:  profi Wandventil 1/2"
oder gleichwertig

angebotenes Fabrikat:  '..........................'

angebotenes Typ:
  '..........................'
Menge: 2,000 St

**02.01.0051 KÜ-Kombi-Eckventil 1/2"**
Kombi-Eckventil 1/2", verchromt

Rückflussverhinderer RV (EN 1717: EB) im Abgang
Geräteanschluss
Fettkammeroberteil
Entriegelungselement des Wasserstopps
Schlauchverschraubung
Zugfeste Messing-Konus-Quetschverschraubung mit
Längenausgleich
Schubrosette Ø 54 mm

Werkstoff: Messing konform TrinkwV
Oberfläche: chrom
Anschluss: DN 15
Abgang: Schlauchverschraubung D 14,5 mm (DN 20 G
3/4AG),
D 10 mm (DN 10 G 3/8 AG)
Sicherungseinrichtung gemäß EN 1717: EB
Zertifikate: PA-IX 008/IIA
Geräuschklasse: II, bei 100% Durchfluss
Durchflussklasse: A

Fabrikat der Planung: Schell
Typ der Planung: Kombi-Eckventil QuickComfort
oder gleichwertig

angebotenes Fabrikat:  '..........................'

angebotenes Typ:
  '..........................'
Menge: 4,000 St

*Hinweis*
Sanitäreinrichtungszubehör (EZ)

**02.01.0052 EZ-Y-Stecker Fernauslösung WC-Spülung**
Y-Stecker mit 2 m Kabel, zur
Spülauslösung über potentialfreie
Schließer (Taster) oder
Stützklappgriffe mit E-Taster gängiger
Hersteller oder Fuß und Wandtaster,
Türkontakte, Lichtschranken u.s.w.,
mit 2 m Kabel und codiertem Stecker
für verwechslungssichere Montage.
Notwendiges Zubehör zum Anschluss
eines Schalters am Stützklappgriff.
Menge: 1,000 St

**02.01.0053 EZ-Kabel für Fernauslösung WC-Spülung Stützklappgriff**
Vorkonfektioniertes Verbindungskabel
zur Verbindung des
WC-Spülungsauslösetasters am
Stützklappgriff mit vorgenannten
Y-Stecker.
Menge: 1,000 St

*Hinweis*
Demontage Einrichtungsgegenstände

**02.01.0054 Urinal demontieren**
Vollständige Demontage und Entsorgung eines Urinals.
Menge: 3,000 St

**02.01.0055 Waschtisch demontieren**
Vollständige Demontage und Entsorgung eines
Waschtisches.
Menge: 7,000 St

**02.01.0056 WC demontieren**
Vollständige Demontage und Entsorgung eines WCs.
Menge: 9,000 St

**02.01.0057 Ausgussbecken demontieren**
Vollständige Demontage und Entsorgung eines
Ausgussbeckens.
Menge: 2,000 St

*Hinweis*
Die Einrichtungsgegenstände werden vom Auftraggeber
über
einen zentralen Dienstleister bezogen und dem Bieter
zur
Montage bereitgestellt.

**02.01.0058 Montage Papierhandtuchspender**
Einbau und Anschluss beigestellter
Papierhandtuchspender
aller Form- und Verbindungsstücke und
Befestigungsmateteralien.
Menge: 5,000 St

**02.01.0059 Montage Papierhandtuchkorb**
Einbau und Anschluss beigestellter Papierhandtuchkörbe
einschl. aller Form- und Verbindungsstücke und
Befestigungsmateteralien.
Menge: 5,000 St

**02.01.0060 Montage Handseifenspender**
Einbau und Anschluss beigestellter Handseifenspender
einschl.
aller Form- und Verbindungsstücke und
Befestigungsmateteralien.
Menge: 7,000 St

**02.01.0061 Montage Hygienemittelspender**
Einbau und Anschluss beigestellter Hygienemittelspender
einschl. aller Form- und Verbindungsstücke und
Befestigungsmateteralien.
Menge: 3,000 St

**02.01.0062 Montage WC-Bürstengarnitur**
Einbau und Anschluss beigestellter WC-Bürstengarnitur
einschl.
aller Form- und Verbindungsstücke und
Befestigungsmateteralien.
Menge: 9,000 St

**02.01.0063 Montage WC-Papierhalter**
Einbau und Anschluss beigestellter WC-Papierhalter
einschl.
aller Form- und Verbindungsstücke und
Befestigungsmateteralien.
Menge: 9,000 St

**02.01.0064 Montage WC-Reservepapierhalter**
Einbau und Anschluss beigestellter
WC-Reservepapierhalter
einschl. aller Form- und Verbindungsstücke und
Befestigungsmateteralien.
Menge: 9,000 St

**02.01.0065 Montage WC-Hygienebeutelspender**
Einbau und Anschluss beigestellter
WC-Hygienebeutelspender
einschl. aller Form- und Verbindungsstücke und
Befestigungsmateteralien
Menge: 6,000 St

**02.01.0066 Montage WC-Hygienebeutelbehälter**
Einbau und Anschluss beigestellter
WC-Hygienebeutelbehälter
einschl. aller Form- und Verbindungsstücke und
Befestigungsmateteralien
Menge: 6,000 St

#### Bereich 02.02 Armaturen und Zubehör

**02.02.0001 Absperrventil DN 20, Freistrom, Entleerung**
Gehäuse aus Rotguss und Oberteil aus Messing, mit
selbstfettender EPDM-Lippendichtung als wartungsfreie
Spindelabdichtung, totraumfrei, mit EPDM -
Sitzdichtung, nach
DIN EN 1213, mit DIN-/DVGW- und Schallschutzzulassung,
Nenndruck PN 16, mit Entleerventil mit drehbarem
Schlauchanschluss 3/4" und Verschlusskappe,
stirnseitig am
Ventilgehäuse, beidseitig mit Außengewinde, zum
universellen
Anschluss von Verschraubungen für Kupfer-, Stahl-,
Edelstahl-
und Mehrschichtverbundrohr, einschl.
Anschlussverschraubungen

einschl. Dämmschale aus geschlossenzellig geschäumtem
Polyethylen mit zusätzlicher, fester Außenhaut,
Baustoffklasse
B1 nach DIN 4102, Wärmeleitfähigkeit nach ISO 2581
0,035
W/mK, Entleerungsventilöffnung vorgeformt, inkl.
Verschlussbügeln, einschl. mit zugelassenem Kleber
diffusionsdicht verschließen

Nennweite:  DN20
Menge: 1,000 St

**02.02.0002 Absperrventil DN 25, Freistrom, Entleerung**
Gehäuse aus Rotguss und Oberteil aus Messing, mit
selbstfettender EPDM-Lippendichtung als wartungsfreie
Spindelabdichtung, totraumfrei, mit EPDM -
Sitzdichtung, nach
DIN EN 1213, mit DIN-/DVGW- und Schallschutzzulassung,
Nenndruck PN 16, mit Entleerventil mit drehbarem
Schlauchanschluss 3/4" und Verschlusskappe,
stirnseitig am
Ventilgehäuse, beidseitig mit Außengewinde, zum
universellen
Anschluss von Verschraubungen für Kupfer-, Stahl-,
Edelstahl-
und Mehrschichtverbundrohr, einschl.
Anschlussverschraubungen

einschl. Dämmschale aus geschlossenzellig geschäumtem
Polyethylen mit zusätzlicher, fester Außenhaut,
Baustoffklasse
B1 nach DIN 4102, Wärmeleitfähigkeit nach ISO 2581
0,035
W/mK, Entleerungsventilöffnung vorgeformt, inkl.
Verschlussbügeln, einschl. mit zugelassenem Kleber
diffusionsdicht verschließen

Nennweite:  DN25
Menge: 2,000 St

**02.02.0003 Probenahmeventil Rotguss AG G 1/4 DN 8**
Probenahmeventil aus Rotguss, zur Probenahme von
Trinkwasser, Bestimmung
mikrobiologischer Parameter nach
TrinkwV, mediumberührte Metallteile aus
entzinkungsfreiem und
korrosionsbeständigem Rotguss, beständig
gegen aggressives Wasser, abflammbarer
und drehbarer Edelstahl-Auslaufbogen,
Dreikant-Bedienschlüssel gegen unbefugte
Wasserentnahme, Ventilkörper 360°
drehbar, PTFE-Sitzdichtung, passend für
alle Armaturen und Verschraubungen mit
Entleerungsbohrung, absperrbar mit
Dreikantschlüssel, totraumfrei, für
waagerechten und senkrechten Einbau
geeignet, DVGW-Zulassung,
Kunststoffteile mit KTW- und W
270-Zulassung, nach
UBA-Bewertungsgrundlage, Druckstufe PN
16, max. Betriebstemperatur 90 °C

Nennweite:  DN8
Menge: 2,000 St

**02.02.0004 Wasserzähler DN 25**
Ultraschall-Kaltwasserzähler mit MID Zulassung.

Zähler als hermetisch geschlossene Einheit.
IP68-typgeprüft, MID-genehmigt.

Technische Daten:

Kommunikation: M-Bus 2-Draht (EN 13757:2013)
Batterie: 3,65 VDC, 1 Stck. C-Zelle Lithium
Batterielebensdauer: 16 Jahre bei tBAT<30°C
EMV-Daten: Erfüllt MID-Klasse E1 und E2
Nenndurchfluss Q3: 6,3 m³/h
Maximaldurchfluss Q4: 7,9 m³/h
Minimaldurchfluss Q1: 63 l/h
Medientemperatur: 0,1 bis 30°C
Druckverlust bei Nenndurchfluss: 0,07 bar
Anschluss: Gewinde G5/4B, R 1" (DN25)
Baulänge: 260mm
Schutzklasse: IP 68
Druckstufe: PN16
Gewicht: 2,5 kg

Einschl. Anschlussverschraubungen an ausgeschriebenes
Edelstahlrohr.

angebotenes Fabrikat:  '..............................'

angebotener Typ:
 '..............................'
Menge: 1,000 St

#### Bereich 02.03 Rohrleitungen und Zubehör

*Hinweis*
Edelstahl-Rohr

**02.03.0001 Edelstahlrohr 15x1 mm**
Rohrleitung aus nichtrostenden Stahlrohren Werkstoff-Nr
1.4521  nach DIN EN 10088 für Trinkwasser,
Molybdänanteil mind. 2,2 %, Außendurchmesser 15 mm,
Wanddicke 1 mm, Verbindung durch Pressen, Form- und
Verbindungsstücke werden gesondert vergütet, einschl.
Rohrbefestigungen, körperschallgedämmt DIN 4109, mit
geeigneten, bauaufsichtlich zugelassenen Dübeln,
Verlegung in Gebäuden, Montagehöhe über
Gelände/Fußboden bis 3,5 m

angebotenes Fabrikat:
'.....................................'

angebotener Typ:
'.....................................'
Menge: 60,000 m

**02.03.0002 Edelstahlrohr 18x1 mm**
Edelstahlrohr wie zuvor beschrieben, jedoch
18x1 mm
Menge: 20,000 m

**02.03.0003 Edelstahlrohr 22x1,2 mm**
Edelstahlrohr wie zuvor beschrieben, jedoch
22x1,2 mm
Menge: 50,000 m

**02.03.0004 Edelstahlrohr 28x1,2 mm**
Edelstahlrohr wie zuvor beschrieben, jedoch
28x1,2 mm
Menge: 55,000 m

**02.03.0005 Edelstahlrohr 42x1,5 mm**
Edelstahlrohr wie zuvor beschrieben, jedoch
42x1,5 mm
Menge: 50,000 m

**02.03.0006 Bogen 45-90Grad Edelstahl, DN 12**
Edelstahbogen 45-90 Grad, mit Konturdichtring CIIR
schwarz,
CrNiMo-Stahl 1.4401 (DIN EN 10088)
DN 12 (15 mm)
Menge: 66,000 St

**02.03.0007 Bogen 45-90Grad Edelstahl, DN 15**
Edelstahlbogen 45-90Grad wie zuvor beschrieben, jedoch
DN 15 (18 mm)
Menge: 23,000 St

**02.03.0008 Bogen 45-90Grad Edelstahl, DN 20**
Edelstahlbogen 45-90Grad wie zuvor beschrieben, jedoch
DN 20 (22 mm)
Menge: 50,000 St

**02.03.0009 Bogen 45-90Grad Edelstahl, DN 25**
Edelstahlbogen 45-90Grad wie zuvor beschrieben, jedoch
DN 25 (28 mm)
Menge: 37,000 St

**02.03.0010 Bogen 45-90Grad Edelstahl, DN 40**
Edelstahlbogen 45-90Grad wie zuvor beschrieben, jedoch
DN 40 (42 mm)
Menge: 20,000 St

**02.03.0011 Muffe Edelstahl DN 15**
Muffe Edelstahl mit Konturdichtring CIIR schwarz,
passend zu
verwendetem Rohrleitungssystem, als Pressverbindung mit
DVGW-Registrierung, CrNiMo-Stahl 1.4401 (DIN EN 10088)
DN 15 (18 mm)
Menge: 10,000 St

**02.03.0012 Muffe Edelstahl DN 20**
Muffe Edelstahl  mit Konturdichtring CIIR schwarz,
passend zu
verwendetem Rohrleitungssystem, als Pressverbindung mit
DVGW-Registrierung, CrNiMo-Stahl 1.4401 (DIN EN 10088)
DN 20 (22 mm)
Menge: 2,000 St

**02.03.0013 Muffe Edelstahl DN 25**
Muffe Edelstahl  mit Konturdichtring CIIR schwarz,
passend zu
verwendetem Rohrleitungssystem, als Pressverbindung mit
DVGW-Registrierung, CrNiMo-Stahl 1.4401 (DIN EN 10088)
DN 25 (28 mm)
Menge: 3,000 St

**02.03.0014 Muffe Edelstahl DN 40**
Muffe Edelstahl  mit Konturdichtring CIIR schwarz,
passend zu
verwendetem Rohrleitungssystem, als Pressverbindung mit
DVGW-Registrierung, CrNiMo-Stahl 1.4401 (DIN EN 10088)
DN 40 (42 mm)
Menge: 10,000 St

**02.03.0015 T-Stück Edelstahl DN 15**
T-Stück als Zulage für vor beschriebenes
Edelstahlrohr, jedoch
Nennweite DN 15 / 18,0mm
Abgang gleich oder reduziert
Menge: 6,000 St

**02.03.0016 T-Stück Edelstahl DN 20**
T-Stück als Zulage für vor beschriebenes
Edelstahlrohr, jedoch
Nennweite DN 20 / 22,0mm
Abgang gleich oder reduziert
Menge: 14,000 St

**02.03.0017 T-Stück Edelstahl DN 25**
T-Stück als Zulage für vor beschriebenes
Edelstahlrohr, jedoch
Nennweite DN 25 / 28,0mm
Abgang gleich oder reduziert
Menge: 16,000 St

**02.03.0018 T-Stück Edelstahl DN 40**
T-Stück als Zulage für vor beschriebenes
Edelstahlrohr, jedoch
Nennweite DN 40 / 42mm
Abgang gleich oder reduziert
Menge: 1,000 St

**02.03.0019 Reduzierstück Edelstahl DN 15x12**
Reduzierung als Zulage für vor beschriebenes
Edelstahlrohr,
jedoch
Nennweite: DN 15 x 12 / 18 x 15mm
Menge: 6,000 St

**02.03.0020 Reduzierstück Edelstahl DN 20x15**
Reduzierung als Zulage für vor beschriebenes
Edelstahlrohr,
jedoch
Nennweite: DN 20 x 15 / 22,0 x 18,0mm
Menge: 8,000 St

**02.03.0021 Reduzierstück Edelstahl DN 25x20**
Reduzierung als Zulage für vor beschriebenes
Edelstahlrohr,
jedoch
Nennweite: DN 25 x 20 / 28,0 x 22,0mm
Menge: 10,000 St

**02.03.0022 Reduzierstück Edelstahl DN 40x25**
Reduzierung als Zulage für vor beschriebenes
Edelstahlrohr,
jedoch
Nennweite: DN 40 x 25 / 42,0 x 28,0mm
Menge: 1,000 St

**02.03.0023 Übergangsverschraubung IG Rp1/2" d15 mm**
Übergangsverschraubung aus Edelstahl mit Innengewinde
Rp,
mit Konturdichtring CIIR schwarz, passend zu
verwendetem
Rohrleitungssystem, als Pressverbindung mit
DVGW-Registrierung DN 12 (15 mm) Rp 1/2"
Menge: 2,000 St

**02.03.0024 Übergangsverschraubung IG Rp1/2" d18 mm**
Übergangsverschraubung wie zuvor beschrieben, jedoch
DN 15
(18 mm) Rp 1/2"
Menge: 4,000 St

**02.03.0025 Übergangsverschraubung IG Rp3/4" d18 mm**
Übergangsverschraubung wie zuvor beschrieben, jedoch
DN 15
(18 mm) Rp 3/4"
Menge: 2,000 St

**02.03.0026 Übergangsverschraubung IG Rp3/4" d22 mm**
Übergangsverschraubung wie zuvor beschrieben, jedoch
DN 20
(22 mm) Rp 3/4"
Menge: 2,000 St

**02.03.0027 Anschlusswinkel 12 mm**
Edelstahl Anschlusswinkel 90 Grad, einfach oder
Durchgangsform, mit Konturdichtring CIIR schwarz, DN
10/15  (
12 mm x Rp 1/2" )
Menge: 20,000 St

**02.03.0028 Anschlusswinkel 15 mm**
Edelstahl Anschlusswinkel 90 Grad, einfach oder
Durchgangsform, mit Konturdichtring CIIR schwarz, DN
15 ( 18
mm x Rp 1/2" )
Menge: 5,000 St

**02.03.0029 Hinweisschilder (Allgemein)**
selbstklebend Farbe und Beschriftung nach Angaben des
AG, Ausführung DIN 825, Beschriftung mehrzeilig,
Schild aus Schichtpressstoff gefräst
Breite: 100 mm
Höhe: 50 mm
Menge: 10,000 St

**02.03.0030 Rohrbeschriftung**
Dauerhafte Beschriftung von Rohrleitungen nach DIN 825
als aufklebbare farbig bedruckte Kunststofffolie,
zur Beschriftung von Rohrleitungen und Anlagen
nach ihrer Funktion bzw. dem Durchflussmedium,
mit Fließrichtungspfeilen,
auf der Rohrdämmung oder Rohr angebracht.
Abmaße mindestens 30mm x 150 mm
Menge: 20,000 St

*Hinweis*
Demontage Bestandsleitungen

**02.03.0031 Demontage Trinkwasserleitungen bis DN 32**
Demontage und Entsorgung von Trinkwasserleitungen bis
Nennweite DN32. Rohrmaterial Gewinderohr und Kupfer.
Verlegung Unterputz und in zwischendecke.
Einschließlich
Freilegen. Einschließlich Demontage der Isolierung
(separat
vergütet). Einschließlich Absperren und Sichern der
Trinkwasserleitung.
Menge: 60,000 m

**02.03.0032 Demontage Schmutzwasserleitungen bis DN125**
Demontage und Entsorgung von Schmutzwasserleitungen bis
Nennweite DN125. Rohrmaterial HT-Rohr und
Guss-Abflussrohr. Verlegung Unterputz und in
zwischendecke.
Einschließlich Freilegen.
Menge: 40,000 m

**02.03.0033 Demontage Gasleitung bis DN 25**
Demontage und Entsorgung von Gasleitung bis Nennweite
DN25. Rohrmaterial Gewinderohr und Kupfer. Verlegung
Unterputz und in Zwischendecke. Einschließlich
Freilegen.
Einschließlich Nebenarbeiten wie Absperren und sichern
der
Gasleitung.
Menge: 50,000 m

*Hinweis*
Inbetriebnahme

**02.03.0034 Anschluss an Wasserenthärtungsanlage**
Anschluss an bauseitig durch RLT-AN gestellte
Wasserenthärtungsanlage. Die Enthärtungsanlage
befindet sich
im RLT-Gerät auf dem Dach.
Menge: 1,000 psch

**02.03.0035 Spülung der Trinkwasseranlage**
Spülen mit Wasser der kompletten Leitungsanlagen der
einzelnen Bauabschnitte gemäß ZVSHK-Merkblatt "Spülen,
Desinfizieren und Inbetriebnahme von
Trinkwasserinstallationen"
für Kalt- und Warmwasser, jeweils getrennt.
größter Rohrdurchmesser DN 50
inklusive Spülprotokollen entsprechend oben genannten
ZVSHK-Merkblatt.
Alle zugehörigen Leistungen und Materialien sind in
diese
Position einzukalkulieren.
Das Spülen der Leitungen ist unmittelbar vor der
Inbetriebnahme der Leitungen durchzuführen.
Menge: 1,000 psch

**02.03.0036 Druckprüfung der Trinkwasserrohre**
Innendruckprüfung für Teilbereiche bzw. abschließende
Bauabschnitte der im LV aufgeführten
Trinkwasserinstallationen, im Gebäude, nach
ZVSHK-Merkblatt
"Dichtheitsprüfungen von Trinkwasser-Instalationen".
Prüfung in Teilstrecken, inklusive Prüfprotokolle
entsprechend
obigem ZVSHK-Merkblatt.
Prüfmedium: trockene ölfreie Druckluft oder Inertgas
größter Rohrdurchmesser DN 50
Die Installationen sind bis zur Prüfung trocken zu
halten und
nach der Druckprüfung luftdicht zu verschließen.
Menge: 1,000 psch

**02.03.0037 Nachweis der mikrobiologischen Untersuchung**
Zum Nachweis der einwandfreien Beschaffenheit des
Trinkwassers müssen nach der unmittelbaren
Inbetriebnahme
der Trinkwasseranlage an repräsentativen endständigen
Stellen
Trinkwasserproben gezogen und untersucht werden. Diese
Proben sind im Hinblick auf den gefordeten Nachweis der
mikrobiologischen und chemischen Unbedenklichkeit
(Koloniezahlen, E.coli u. Coliforne Bakterien etc.) zu
untersuchen.
Wenn die Prüfergebnisse nicht zufriedenstellend sind,
ist
solange eine Desinfektion vorzunehmen, bis die
mikrobiologische und chemische Unbedenklichkeit
erricht ist.
Bei der Nachweiserbringung der mikrobiologischen
Unbedenklichkeit sind die TrinkwV 2001, die VDI 6023,
die DIN
1988 sowie die DVGW Arbeitsblätter 551, 552 und W291 zu
beachten.
Die Einzelheiten der Durchführung und die
Testergebnisse sind
vollständig aufzuzeichnen und zu dokumentieren. Diese
Protokollierung muss von der Bauleitung abgenommen
werden.
Menge: 1,000 psch

**02.03.0038 Inbetriebnahme**
Inbetriebnahme des Gesamtsystems einschl. Einweisung
des
Betriebspersonals sowie Erstellung zugehöriger
Protokolle.
Menge: 1,000 psch

#### Bereich 02.04 Dämmung und Zubehör

*Hinweis*
Mineralwolldämmung Trinkwasser

**02.04.0001 Dämmung aluminiumkaschierte Steinwolle DN12**
Vorbemerkungen aluminiumkaschierte Steinwolle
gemäß der DIN 1988-2 zur Dämmung von
Kaltwasserleitungen
(TW) mit nichtbrennbaren aluminiumkaschierten
Steinwolle Rohrschalen gemäß der GEG verlegen in
Zentralen,
Schächten, in abgehängten Deckenbereichen,
Trockenbauwänden. Mit Behinderungen durch  technische
Einrichtungen ist zu rechnen.
Die Rohrabstände lt. DIN 4140 werden wegen baulichen
Gegebenheiten nicht eingehalten.

Ausführung:
Rohrschalen fugendicht auf die Rohrleitung aufbringen.
Schutzstreifen der selbstklebenden Längsüberlappung
entfernen und damit den Längsschlitz dicht verkleben.
Rundstöße mit selbstklebendem Aluminiumklebeband
verkleben. Zusätzlich Rohrschalen mit verzinktem
Bindedraht, 8 Wicklungen pro lfd. Meter mit
Konterknoten,
auf der Rohrleitung befestigen.
Einschl. Ausschnitte sowie Endstellen.

Baustoffklasse: A2 nach DIN 4102-1
Wärmeleitfähigkeit: 0,035 W/(mK) nach EnEV
Schmelzpunkt: > 1000 °C nach DIN 4102-17

Dimension: DN 12 (d= 15 mm)
Dämmdicke: 20 mm

angebotenes Fabrikat: '..............................'

angebotener Typ: '.............................' '
Menge: 50,000 m

**02.04.0002 Dämmung aluminiumkaschierte Steinwolle DN15**
Dämmung wie vor beschrieben, mit
Dimension: DN 15 (d= 18 mm)
Dämmdicke: 20 mm
Menge: 18,000 m

**02.04.0003 Dämmung aluminiumkaschierte Steinwolle DN20**
Dämmung wie vor beschrieben, mit
Dimension: DN 20 (d= 22 mm)
Dämmdicke: 20 mm
Menge: 50,000 m

**02.04.0004 Dämmung aluminiumkaschierte Steinwolle DN25**
Dämmung wie vor beschrieben, mit
Dimension: DN 25 (d= 54 mm)
Dämmdicke: 30 mm
Menge: 55,000 m

**02.04.0005 Dämmung aluminiumkaschierte Steinwolle DN40**
Dämmung wie vor beschrieben, mit
Dimension: DN 40 (d= 42 mm)
Dämmdicke: 40 mm
Menge: 50,000 m

**02.04.0006 Dämmung Bogen DN 12**
Bogen als Zulage für vor
beschriebene Dämmung aus
aluminiumkaschierte Steinwolle in den
erforderlichen Winkelgraden.
DN 12
Dämmdicke: 20 mm
Menge: 66,000 St

**02.04.0007 Dämmung Bogen DN 15**
Bogen als Zulage für vor
beschriebene Dämmung aus
aluminiumkaschierte Steinwolle in den
erforderlichen Winkelgraden.
DN 15
Dämmdicke: 20 mm
Menge: 23,000 St

**02.04.0008 Dämmung Bogen DN 20**
Bogen als Zulage für vor
beschriebene Dämmung aus
aluminiumkaschierte Steinwolle in den
erforderlichen Winkelgraden.
DN 20
Dämmdicke: 20 mm
Menge: 51,000 St

**02.04.0009 Dämmung Bogen DN 25**
Bogen als Zulage für vor
beschriebene Dämmung aus
aluminiumkaschierte Steinwolle in den
erforderlichen Winkelgraden.
DN 25
Dämmdicke: 30 mm
Menge: 37,000 St

**02.04.0010 Dämmung Bogen DN 40**
Bogen als Zulage für vor
beschriebene Dämmung aus
aluminiumkaschierte Steinwolle in den
erforderlichen Winkelgraden.
DN 40
Dämmdicke: 40 mm
Menge: 6,000 St

**02.04.0011 Dämmung T-Stück DN 12**
T-Stück als Zulage für vor
beschriebene Dämmung aus
aluminiumkaschierte Steinwolle
Abgang gleich oder reduziert.
DN 12
Dämmdicke: 20 mm
Menge: 14,000 St

**02.04.0012 Dämmung T-Stück DN 15**
T-Stück als Zulage für vor
beschriebene Dämmung aus
aluminiumkaschierte Steinwolle
Abgang gleich oder reduziert.
DN 15
Dämmdicke: 20 mm
Menge: 6,000 St

**02.04.0013 Dämmung T-Stück DN 20**
T-Stück als Zulage für vor
beschriebene Dämmung aus
aluminiumkaschierte Steinwolle
Abgang gleich oder reduziert.
DN 20
Dämmdicke: 20 mm
Menge: 12,000 St

**02.04.0014 Dämmung T-Stück DN 25**
T-Stück als Zulage für vor
beschriebene Dämmung aus
aluminiumkaschierte Steinwolle
Abgang gleich oder reduziert.
DN 25
Dämmdicke: 30 mm
Menge: 14,000 St

#### Bereich 02.05 Brandschutz

*Hinweis*
R 90 - Rohrabschottung

**02.05.0001 Rohrabschottung R 90 / DN20**
Rohrabschottung R90 wie vor
beschrieben,
mit Dimension: DN 20 (d= 22 mm)
Menge: 2,000 m

**02.05.0002 Rohrabschottung R 90 / DN25**
Rohrabschottung R90 wie vor
beschrieben,
mit Dimension: DN 25 (d= 28 mm)
Menge: 4,000 m

**02.05.0003 Rohrabschottung R 90 / DN 40**
Rohrabschottung R90 wie vor
beschrieben,
mit Dimension: DN 40 (d= 42 mm)
Menge: 1,000 m

### Titel 03 Leistungsbeschreibung Sonstiges

#### Bereich 03.01 Sonstiges

**03.01.0001 Obermonteur/-in Stundenlohnarbeiten sämtliche Kosten/Zuschläge**
Stundenlohnarbeiten durch Obermonteur/-in
auf Anordnung des AG ausführen,
der Verrechnungssatz für die jeweilige Arbeitskraft
umfasst
sämtliche Aufwendungen wie Lohn- und Gehaltskosten,
Lohn-
und Gehaltsnebenkosten, Zuschläge, lohngebundene und
lohnabhängige Kosten, sonstige Sozialkosten,
Gemeinkosten,
Wagnis und Gewinn.
Menge: 10,000 h

**03.01.0002 Monteur/-in Stundenlohnarbeiten sämtliche Kosten/Zuschläge**
Stundenlohnarbeiten durch Monteur/-in
auf Anordnung des AG ausführen,
der Verrechnungssatz für die jeweilige Arbeitskraft
umfasst sämtliche Aufwendungen wie Lohn- und
Gehaltskosten, Lohn- und Gehaltsnebenkosten, Zuschläge,
lohngebundene und lohnabhängige Kosten, sonstige
Sozialkosten, Gemeinkosten, Wagnis und Gewinn.
Menge: 10,000 h

**03.01.0003 Helfer/-in Stundenlohnarbeiten sämtliche Kosten/Zuschläge**
Stundenlohnarbeiten durch Helfer/-in
auf Anordnung des AG ausführen,
der Verrechnungssatz für die jeweilige Arbeitskraft
umfasst sämtliche Aufwendungen wie Lohn- und
Gehaltskosten, Lohn- und Gehaltsnebenkosten, Zuschläge,
lohngebundene und lohnabhängige Kosten, sonstige
Sozialkosten, Gemeinkosten, Wagnis und Gewinn.
Menge: 10,000 h

**03.01.0004 Mitzuliefernde Unterlagen / Dokumentation**
Als mitzuliefernde Unterlagen sind Bestandszeichnungen,
Revisionsunterlagen, Strangschemata, Stücklisten,
Stromlauf-,
Verdrahtungs- und Klemmbelegungspläne,
Bauteildokumentationen, Ersatzteillisten und
Lieferadressen,
Diagramme und Kennlinienfelder von Pumpen,
Ventilatoren,
Regelventilen, Protokolle der Dichtheitsprüfungen
sowie alle
erforderlichen Zulassungsbescheide,
CE-Konformitätserklärungen von Einzelaggregaten sowie
CE-Konformitätserklärungen für das Gesamtgewerk zu
liefern.

Montagepläne sind im Maßstab 1:50 und
Detailzeichnungen in
1:20 zu liefern.

Weiterhin sind Anlagenbeschreibungen, Wartungs- und
Bedienungsanleitung, Störungs- und Fehlerlisten,
Sicherheitshinweise für Betrieb und Wartung sowie alle
Unterlagen nach VOB Teil C, (Mitzuliefernde
Unterlagen) zu
liefern.

Alle Unterlagen einschl. der übergebenen Planungs- und
Berechnungsunterlagen sind kopierfähig, 3-fach
gedruckt mit
Inhaltsverzeichnissen in separaten Ordnern zu
übergeben. Des
Weiteren sind die Unterlagen digital zu übermitteln.
Zwei
Wochen vor Abnahme sind die Unterlagen digital der
Bauleitung zwecks Prüfung zu übergeben.
Zeichnungen sind als DWG- und pdf-Dateien zu liefern.
Berechnungen, Protokolle und Beschreibungen sind
vorzugsweise als pdf-, oder als Word- oder Excel-Datei
zu
liefern.
Menge: 1,000 psch

**03.01.0005 Erstellen von Revisionsplänen**
Erstellen von Revisionsplänen. Hierbei wird die Werk-
und
Montageplanung fortgeschrieben. Die Revisionspläne
spiegeln
die tatsächlich installierte Leistung wider. Die Pläne
sind im
Maßstab 1:50 zu erstellen. Bevor die Pläne im pdf- und
dwg-Format den mitzulieferenden Unterlagen ergänzt
werden,
sind diese der örtlichen Objektüberwachung
unaufgefordert zur
Prüfung im pdf- Format vorzulegen.

Folgende Planunterlagen sind zu berücksichtigen:

- Alle Grundrisszeichnungen des technischen Gewerks
(4St)
- Alle Strangschemata des technischen Gewerks (1St)
Menge: 1,000 psch

**03.01.0006 Spülen der Rohrleitungen und Anlagenteile**
Zusätzliches Spülen des Trinkwassernetzes vor
Inbetriebnahme
unter Hinzulieferung der nötigen Geräte,
Betriebsstoffe, Medien
und Erstellung von Spülprotokollen gemäß DIN EN 14336.
Menge: 1,000 psch

**03.01.0007 zusätzliche Dichtheitsprüfung**
zusätzliche Dichtheitsprüfung des Trinkwassernetzes
abschnittweise je nach Baufortschritt mit einem
Prüfdruck von
150 mbar mit ölfreier Druckluft auf Dichtigkeit
durchführen
(Durchführung gemäß Herstellervorgabe). Hierzu ist ein
Manometer mit mit einer Ablesegenauigkeit von 1 mbar zu
verwenden.
Die Termine für die Dichheitsprüfung sind der örtlichen
Objektüberwachung rechtzeitig anzugeben.
Prüfzeiten:
Leitungsvolumen <= 100 l --> 120 min
für 100 l weiteres Leitungsvolumen erhöht sich die
Prüfzeit um
je 20 min

Die Dichtheitsprüfungen sind zu protokollieren.
Menge: 1,000 St

**03.01.0008 Kennzeichnungsschilder**
Menge: 6,000 St

*Hinweis*
Die Befestigung der
Rohrleitungsanlagen muss so
erfolgen, das im Brandfall die
Befestigungen (siehe DIN 4102-4) so
bemessen sind, dass eine Zerstörung
von klassifizierten Bereichen wie z.B.
Unterdecken innerhalb der
geforderten Feuerwiderstandsklasse
ausgeschlossen sind. Ein
brandschutztechnischer
Nachweis für die Befestigung ggf. für
ein  randschutztechnisches geprüftes
Tragsystem ist erforderlich, muss der
Fachbauleitung vorgelegt und in den
Revisionsunterlagen dokumentiert
werden. Die Befestigungsabstände
sind nach den Vorgaben der Hersteller
einzuhalten.

**03.01.0009 Rohraufhängung 40 - 45 mm an Montageschine**
Rohraufhängung als Rohrschelle, aus
verzinktem Stahl, mit
schalldämmenden Einlagen,
Anforderungen entsprechend DIN
4109, Temperaturbereich - 40 bis 110
Grad C, Länge Aufhängung bis 0,5 m,
Befestigung über Gewindestäbe und
mit Schrauben an vorh.
Montageschienen.

Für Rohrdurchmesser 40 - 45 mm
Menge: 15,000 St

**03.01.0010 Rohraufhängung 54 - 58 mm an Montageschine**
Rohraufhängung wie vor beschrieben,
jedoch
Rohrdurchmesser 54 - 58 mm
Menge: 15,000 St

**03.01.0011 Rohraufhängung 75 - 79 mm an Montageschine**
Rohraufhängung wie vor beschrieben,
jedoch
Rohrdurchmesser 75 - 79 mm
Menge: 10,000 St

**03.01.0012 Rohraufhängung 88 - 91 mm an Montageschine**
Rohraufhängung wie vor beschrieben,
jedoch
Rohrdurchmesser 88 - 91 mm
Menge: 10,000 St

**03.01.0013 Rohraufhängung 108 - 115 mm an Montageschine**
Rohraufhängung wie vor beschrieben,
jedoch
Rohrdurchmesser 108 - 115 mm
Menge: 25,000 St

**03.01.0014 Rohraufhängung 133 - 140 mm an Montageschine**
Rohraufhängung wie vor beschrieben,
jedoch
Rohrdurchmesser 133 - 140 mm
Menge: 2,000 St

**03.01.0015 Rohraufhängung 165 - 169 mm an Montageschine**
Rohraufhängung wie vor beschrieben,
jedoch
Rohrdurchmesser 165 - 169 mm
Menge: 0,000 St

**03.01.0016 Rohraufhängung 11 - 14 mm an Decke**
Rohraufhängung als Rohrschelle, aus
verzinktem Stahl, mit
schalldämmenden Einlagen,
Anforderungen entsprechend DIN
4109, Temperaturbereich - 40 bis 110
Grad C, Länge Aufhängung bis 0,5 m,
Befestigung über Gewindestäbe an
bauaufsichtlich zugelassenen Dübeln,
einschl. Bohrarbeiten.
Für Rohrdurchmesser 11 - 14 mm
Menge: 20,000 St

**03.01.0017 Rohraufhängung 15 - 19 mm an Decke**
Rohraufhängung als Rohrschelle, aus
verzinktem Stahl, mit
schalldämmenden Einlagen,
Anforderungen entsprechend DIN
4109, Temperaturbereich - 40 bis 110
Grad C, Länge Aufhängung bis 0,5 m,
Befestigung über Gewindestäbe an
bauaufsichtlich zugelassenen Dübeln,
einschl. Bohrarbeiten.
Für Rohrdurchmesser 15 - 19 mm
Menge: 10,000 St

**03.01.0018 Rohraufhängung 20 - 23 mm an Decke**
Rohraufhängung wie vor beschrieben,
jedoch
Rohrdurchmesser 20 - 23 mm
Menge: 30,000 St

**03.01.0019 Rohraufhängung 25 - 28mm an Decke**
Rohraufhängung wie vor beschrieben,
jedoch
Rohrdurchmesser 25 - 28 mm
Menge: 40,000 St

**03.01.0020 Rohraufhängung 40 - 45 mm an Decke**
Rohraufhängung wie vor beschrieben,
jedoch
Rohrdurchmesser 40 - 45 mm
Menge: 35,000 St

**03.01.0021 Rohraufhängung 54 - 58 mm an Decke**
Rohraufhängung wie vor beschrieben,
jedoch
Rohrdurchmesser 54 - 58 mm
Menge: 10,000 St

**03.01.0022 Rohraufhängung 75 - 79 mm an Decke**
Rohraufhängung wie vor beschrieben,
jedoch
Rohrdurchmesser 75 - 79 mm
Menge: 10,000 St

**03.01.0023 Rohraufhängung 88 - 91 mm an Decke**
Rohraufhängung wie vor beschrieben,
jedoch
Rohrdurchmesser 88 - 91 mm
Menge: 5,000 St

**03.01.0024 Rohraufhängung 108 - 115 mm an Decke**
Rohraufhängung wie vor beschrieben,
jedoch
Rohrdurchmesser 108 - 115 mm
Menge: 15,000 St

**03.01.0025 Profil- und Flacheisen, Profilstahlkonstruktion**
Profil- und Flacheisen, Profilstahlkonstruktion zur
Herstellung
von speziellen Befestigungskonstruktionen - für
zugelassene
Systeme - komplett mit Schrauben, Klein- und
Befestigungsmaterial, einschl. aller Schweiß-, Bohr-
und
Schneidearbeiten komplett in verzinkter Ausführung, in
fix und
fertiger Arbeit.
Menge: 50,000 kg

**03.01.0026 C-Profilschiene 27x18x1,2 mm**
zur Befestigung von Rohrsträngen, Rohrtrassen und
Luftkanälen als Stütz-, Hänge- oder Tragkonstruktion
parallel
geführter Rohrsysteme.

Eigenschaften:
· gefertigt aus Stahl 1.0242
· sendzimirverzinkt
· für eine schnelle und einfache Befestigung
· mit durchgehender Lochung
· der Abstand zwischen Schienenende und erster Lochung
ist
immer gleich
· Schiene WM15 und WM30 duch Lochmuster beidseitig zu
nutzen
· zulässige Spannung WM2 = 280 N/mm²
übrige Profile = 240 N/mm²

komplett mit Schrauben, Klein- und
Befestigungsmaterial,
einschl. aller Schweiß-, Bohr- und Schneidearbeiten
sowie
Endschutzkappen beidseitig und Schutzkappen für die
Gewindestangenenden
Menge: 5,000 m

**03.01.0027 C-Profilschiene 30x20x1,75 mm**
C-Profilschiene wie zuvor beschrieben, jedoch mit
folgenden
Abmessungen. 30x20x1,75 mm
Menge: 5,000 m

**03.01.0028 C-Profilschiene 41x41x2,5 mm**
C-Profilschiene 41x41x2,5 mm

zur Befestigung von Rohrsträngen, Rohrtrassen
und Luftkanälen als Stütz-, Hänge- oder
Tragkonstruktion parallel geführter Rohrsysteme.

Eigenschaften:
· gefertigt aus Stahl 1.0242
· sendzimirverzinkt
· nach innen gebogene Flanken mit Verzahnung für extra
Halt
· mit durchgehender Lochung
· der Abstand zwischen Schienenende und erster Lochung
ist immer gleich
· zulässige Spannung 240 N/mm²

komplett mit Schrauben, Klein- und
Befestigungsmaterial,
einschl. aller Schweiß-, Bohr- und Schneidearbeiten
sowie
Endschutzkappen beidseitig und Schutzkappen für die
Gewindestangenenden
Menge: 5,000 m

**03.01.0029 C-Profilschiene 41x62x2,5 mm**
C-Profilschiene wie zuvor beschrieben, jedoch mit
folgenden
Abmessungen. 41x62x2,5 mm
Menge: 5,000 m

*Hinweis*
Kernbohrungen

**03.01.0030 Kernbohrungen D=125 mm**
durch Wände, -Decken herstellen. Bohrungen
anzeichnen und mit der Bauleitung und dem Statiker
abstimmen. Wand bzw. Deckenbereich hinsichtlich der
Leitungsführungen überprüfen (Elektro, Wasser etc.).
Probebohrungen mit 10 mm Durchmesser durchführen.
Hauptbohrung in angegebenen Durchmesser,
einschl. Absaugeanlagen für Staub und Wasser
herstellen.Das Bohrwasser sowie die Energien (Elt.)
sind selbst beizubringen. Die Bohrkerne sowie der
entstandene Bauschutt sind zu entsorgen. Das Bohrwasser
ist aufzunehmen.

Bauteil/Werkstoff: Beton
Durchmesser der Bohrung: bis 125 mm
Tiefe der Bohrung: 250 bis 300 mm
Menge: 2,000 St

**03.01.0031 Kernbohrungen D=220 mm**
durch Wände, -Decken herstellen. Bohrungen
anzeichnen und mit der Bauleitung und dem Statiker
abstimmen. Wand bzw. Deckenbereich hinsichtlich der
Leitungsführungen überprüfen (Elektro, Wasser etc.).
Probebohrungen mit 10 mm Durchmesser durchführen.
Hauptbohrung in angegebenen Durchmesser,
einschl. Absaugeanlagen für Staub und Wasser
herstellen.Das Bohrwasser sowie die Energien (Elt.)
sind selbst beizubringen. Die Bohrkerne sowie der
entstandene Bauschutt sind zu entsorgen. Das Bohrwasser
ist aufzunehmen.

Bauteil/Werkstoff: Beton
Durchmesser der Bohrung: bis 220 mm
Tiefe der Bohrung: 250 bis 300 mm
Menge: 2,000 St

USt %: 19,00
